# Falso techo registrable, situado a una altura menor de 4 m, formado por lamas de PVC, de 85 mm de anchura, con 15 mm de separación, color blanco, con fijación mediante varillas metálicas

- Propiedad del archivo: CYPE INGENIEROS, S.A.
- Formato: FIEBDC-3/2002
- Ámbito geográfico: Región de Murcia
- Divisa: EUR
- Costes indirectos: 3.00 %
- IVA: 21.00 %

**RTV010** m² Falso techo registrable, situado a una altura menor de 4 m, formado por lamas de PVC, de 85 mm de anchura, con 15 mm de separación, color blanco, con fijación mediante varillas metálicas.
Suministro y montaje de falso techo registrable, situado a una altura menor de 4 m, constituido por lamas de PVC, de 85 mm de anchura, con 15 mm de separación, color blanco, suspendidas del forjado a través de un entramado metálico oculto. Incluso piezas especiales, accesorios de suspensión y fijación.
Incluye: Replanteo de los ejes principales de suspensión. Fijación en el forjado y aplomado de los elementos de sujeción. Alineación y nivelación de los perfiles de remate lateral en todo el contorno. Corte y encaje de las lamas. Formación de huecos para recepción de posibles elementos de anclaje y/o instalaciones.
Criterio de medición de proyecto: Superficie medida entre paramentos, según documentación gráfica de Proyecto, sin descontar huecos para instalaciones.
Criterio de medición de obra: Se medirá la superficie realmente ejecutada según especificaciones de Proyecto, sin descontar huecos para instalaciones.
Criterio de valoración económica: El precio incluye la resolución de encuentros y puntos singulares.

| Código | Ud | Descripción | Rendimiento | Precio | Importe |
|---|---|---|---|---|---|
| mt12fpv010a | m | Lama de PVC, horizontal, de 85 mm de anchura, con 15 mm de separación, color blanco, para falsos techos registrables con entramado oculto. (material) | 10.200 | 2.02 | 20.60 |
| mt12fpv020a | m | Perfil de unión en H de PVC, color blanco, para falsos techos registrables de lamas. (material) | 8.000 | 1.38 | 11.04 |
| mt12fpv020e | m | Perfil de remate perimetral de PVC, color blanco, para falsos techos registrables de lamas. (material) | 4.000 | 1.38 | 5.52 |
| mt12fpv030 | m | Soporte de suspensión de techo, de acero galvanizado, para falsos techos registrables de lamas. (material) | 1.500 | 3.77 | 5.66 |
| mt12fac020a | Ud | Varilla metálica de acero galvanizado de 3 mm de diámetro. (material) | 3.500 | 0.28 | 0.98 |
| mt12fac021 | kg | Alambre de acero galvanizado de 0,7 mm de diámetro. (material) | 0.100 | 1.13 | 0.11 |
| mo015 | h | Oficial 1ª montador de falsos techos. (mano de obra) | 0.221 | 18.23 | 4.03 |
| mo082 | h | Ayudante montador de falsos techos. (mano de obra) | 0.221 | 16.95 | 3.75 |
| % | % | Costes directos complementarios | 2 % | 51.69 | 1.03 |
|  |  | Costes directos |  |  | 52.72 |
