# Estructura doble para baños enfrentados

- Propiedad del archivo: CYPE INGENIEROS, S.A.
- Formato: FIEBDC-3/2002
- Ámbito geográfico: Región de Murcia
- Divisa: EUR
- Costes indirectos: 3.00 %
- IVA: 21.00 %

**SAI125** Ud Estructura doble para baños enfrentados, formada por dos cisternas de polipropileno, colocadas en sentido opuesto, con sistema de accionamiento mecánico, descarga doble de 6-3 litros, ajustable a 7-3 litros, cada una, con bastidor tubular autoportante, premontado, regulable en altura hasta 150 mm, acabado con imprimación antioxidante, de 240 mm de espesor, para inodoros suspendidos, código de pedido 600859, modelo OLI74 Plus Mecánica Sanitarblock Autoportante Doble "OLI" y pulsadores rectangulares antivandálicos para accionamiento de cisterna, de acero inoxidable acabado mate, de descarga doble, código de pedido 661001, modelo Ino-x 01 "OLI", de 215x145x2 mm. Instalación empotrada en tabique de placas de yeso.
Estructura doble para baños enfrentados, formada por dos cisternas de polipropileno, colocadas en sentido opuesto, con sistema de accionamiento mecánico, descarga doble de 6-3 litros, ajustable a 7-3 litros, cada una, con bastidor tubular autoportante, premontado, regulable en altura hasta 150 mm, acabado con imprimación antioxidante, de 240 mm de espesor, para inodoros suspendidos, código de pedido 600859, modelo OLI74 Plus Mecánica Sanitarblock Autoportante Doble "OLI" y pulsadores rectangulares antivandálicos para accionamiento de cisterna, de acero inoxidable acabado mate, de descarga doble, código de pedido 661001, modelo Ino-x 01 "OLI", de 215x145x2 mm. Instalación empotrada en tabique de placas de yeso.
Incluye: Replanteo. Colocación y fijación de la estructura. Conexión a la red de evacuación. Conexión a la red de agua fría. Montaje de accesorios y complementos. Comprobación de su correcto funcionamiento.
Criterio de medición de proyecto: Número de unidades previstas, según documentación gráfica de Proyecto.
Criterio de medición de obra: Se medirá el número de unidades realmente colocadas según especificaciones de Proyecto.

| Código | Ud | Descripción | Rendimiento | Precio | Importe |
|---|---|---|---|---|---|
| mt30oli057a | Ud | Estructura doble para baños enfrentados, formada por dos cisternas de polipropileno, colocadas en sentido opuesto, con sistema de accionamiento mecánico, descarga doble de 6-3 litros, ajustable a 7-3 litros, cada una, con bastidor tubular autoportante, premontado, regulable en altura hasta 150 mm, acabado con imprimación antioxidante, de 240 mm de espesor, para inodoros suspendidos, código de pedido 600859, modelo OLI74 Plus Mecánica Sanitarblock Autoportante Doble "OLI", cada una de ellas con válvula de llenado silencioso con funcionamiento retardado para el ahorro de agua Azor Plus, tubo de descarga de 360 mm de longitud y 56 mm de diámetro, fijaciones, llave de escuadra de 1/2", tubo de conexión a inodoro de 180 mm de longitud y 45 mm de diámetro, soporte para inodoro, tubo de desagüe con adaptador para 90 y 110 mm de diámetro, aislamiento frente a la condensación y rejilla para facilitar el agarre de elementos de obra, según UNE-EN 14055, para empotrar en tabique de placas de yeso (material) | 1.000 | 596.44 | 596.44 |
| mt30oli240f | Ud | Pulsador rectangular antivandálico para accionamiento de cisterna, de acero inoxidable acabado mate, de descarga doble, código de pedido 661001, modelo Ino-x 01 "OLI", de 215x145x2 mm, diseño del arquitecto Romano Adolini, para cisterna empotrada con sistema de accionamiento mecánico. (material) | 2.000 | 249.05 | 498.10 |
| mo008 | h | Oficial 1ª fontanero. (mano de obra) | 1.504 | 19.48 | 29.30 |
| % | % | Costes directos complementarios | 2 % | 1123.84 | 22.48 |
|  |  | Costes directos |  |  | 1146.32 |
