# Urinario con alimentación y desagüe vistos

- Propiedad del archivo: CYPE INGENIEROS, S.A.
- Formato: FIEBDC-3/2002
- Ámbito geográfico: Región de Murcia
- Divisa: EUR
- Costes indirectos: 3.00 %
- IVA: 21.00 %

**SAU001** Ud Urinario con alimentación y desagüe vistos, gama básica, color blanco, de 250x320 mm, grifería temporizada empotrada, gama media, acabado cromado, de 25x108 mm visto, con sifón botella, acabado cromado.
Suministro e instalación de urinario de porcelana sanitaria, con alimentación y desagüe vistos, gama básica, color blanco, de 250x320 mm, grifería temporizada empotrada, gama media, acabado cromado, de 25x108 mm visto, con sifón botella, acabado cromado. Incluso conexión a la red de agua fría y a la red de evacuación existente, fijación del aparato y sellado con silicona. Totalmente instalado, conexionado, probado y en funcionamiento.
Incluye: Replanteo y trazado en el paramento soporte de la situación del aparato. Colocación de los elementos de fijación suministrados por el fabricante. Nivelación, aplomado y colocación del aparato. Conexión a la red de evacuación. Conexión a la red de agua fría. Montaje de accesorios y complementos. Sellado de juntas.
Criterio de medición de proyecto: Número de unidades previstas, según documentación gráfica de Proyecto.
Criterio de medición de obra: Se medirá el número de unidades realmente colocadas según especificaciones de Proyecto.

| Código | Ud | Descripción | Rendimiento | Precio | Importe |
|---|---|---|---|---|---|
| mt30uag020b | Ud | Urinario de porcelana sanitaria, con alimentación y desagüe vistos, gama básica, color blanco, de 250x320 mm, con juego de fijación mural de acero, según UNE 67001. (material) | 1.000 | 48.50 | 48.50 |
| mt31gtg032a | Ud | Grifería temporizada empotrada para urinario, gama media, acabado cromado, de 25x108 mm. (material) | 1.000 | 50.44 | 50.44 |
| mt30sif010j | Ud | Sifón botella extensible, para urinario, acabado cromado. (material) | 1.000 | 31.81 | 31.81 |
| mt30www010 | Ud | Material auxiliar para instalación de aparato sanitario. (material) | 1.000 | 1.05 | 1.05 |
| mo008 | h | Oficial 1ª fontanero. (mano de obra) | 1.303 | 18.23 | 23.75 |
| % | % | Costes directos complementarios | 2 % | 155.55 | 3.11 |
|  |  | Costes directos |  |  | 158.66 |
