# Revestimiento mural interior con panel antichoque alveolar de PVC

- Propiedad del archivo: CYPE Ingenieros S.A.
- Formato: FIEBDC-3/2016
- Programa: Generador de precios de la construcción. CYPE Ingenieros, S.A.
- Fecha: 08/03/2024
- Ámbito geográfico: Región de Murcia
- Divisa: EUR
- Costes indirectos: 3 %
- IVA: 21 %

## S Señalización y equipamiento

### SD Protecciones

#### SDR Láminas y paneles protectores para revestimientos murales

**SDR020** m² Revestimiento mural interior con panel antichoque alveolar de PVC.
Revestimiento mural interior con panel antichoque alveolar de PVC, de 200x3000 mm y 8 mm de espesor, color blanco. Colocación en obra: con grapas de acero inoxidable, sobre rastreles de MDF, en posición horizontal, separados 40 cm entre sí y fijados al paramento vertical mediante tacos y tornillos.
Incluye: Preparación y limpieza del paramento vertical. Replanteo y corte de los rastreles. Fijación de los rastreles. Replanteo y corte de los paneles. Colocación de los paneles y de los perfiles de terminación.
Criterio de medición de proyecto: Superficie medida según documentación gráfica de Proyecto, deduciendo los huecos de superficie mayor de 2 m².
Criterio de medición de obra: Se medirá la superficie realmente ejecutada según especificaciones de Proyecto, deduciendo los huecos de superficie mayor de 2 m².

| Código | Ud | Descripción | Rendimiento | Precio | Importe |
|---|---|---|---|---|---|
| mt12pvc020e | m² | Panel antichoque alveolar de PVC, de 200x3000 mm y 8 mm de espesor, color blanco, Euroclase B-s3, d0 de reacción al fuego, según UNE-EN 13501-1, con el precio incrementado el 20% en concepto de perfiles de terminación. (material) | 1.05 | 42.7 | 44.835 |
| mt12pvc030a | m | Rastrel de MDF, de 30x10x3000 mm, para pared. (material) | 2.5 | 1.41 | 3.525 |
| mt26aaa240da | Ud | Taco de nylon con tornillo de cabeza avellanada, de acero inoxidable AISI 304, de 6 mm de diámetro y 35 mm de longitud. (material) | 6 | 0.24 | 1.440 |
| mt16aaa070 | Ud | Grapa de acero inoxidable, de 14 mm. (material) | 12.5 | 0.4 | 5.000 |
| mo017 | h | Oficial 1ª carpintero. (mano de obra) | 0.249 | 22.86 | 5.692 |
| mo058 | h | Ayudante carpintero. (mano de obra) | 0.249 | 21.9 | 5.453 |
| % | % | Costes directos complementarios | 2 % | 65.945 | 1.319 |
|  |  | Costes directos |  |  | 67.264 |

Residuos:
- colocación: mt12pvc030a Rastrel de MDF, de 30x10x3000 mm, para pared; factor de residuo 0.0125
- colocación: mt26aaa240da Taco de nylon con tornillo de cabeza avellanada, de acero inoxidable AISI 304, de 6 mm de diámetro y 35 mm de longitud; factor de residuo 0.0045

## Recursos

**mt12pvc030a** m Rastrel de MDF, de 30x10x3000 mm, para pared
Datos técnicos: Coste energético 13.678 MJ; Emisión de CO2 0.460 kg; Código LER 17 02 01; Masa del elemento 0.18 kg; Volumen 0.000164 m3
Residuos:
- embalaje: re170203 Plástico. (componente de residuo); rendimiento 0.08 kg; Código LER 17 02 03; Masa del elemento 1 kg; Volumen 0.001667 m3

**mt26aaa240da** Ud Taco de nylon con tornillo de cabeza avellanada, de acero inoxidable AISI 304, de 6 mm de diámetro y 35 mm de longitud
Datos técnicos: Coste energético 0.227 MJ; Emisión de CO2 0.028 kg; Código LER 17 04 05; Masa del elemento 0.004 kg; Volumen 0.000002 m3
Residuos:
- embalaje: re150101 Envases de papel y cartón. (componente de residuo); rendimiento 0.001 kg; Código LER 15 01 01; Masa del elemento 1 kg; Volumen 0.001333 m3
