# Cesta de publicidad, de acero inoxidable acabado brillante, de 360x100x255 mm

- Propiedad del archivo: CYPE INGENIEROS, S.A.
- Formato: FIEBDC-3/2002
- Ámbito geográfico: Región de Murcia
- Divisa: EUR
- Costes indirectos: 3.00 %
- IVA: 21.00 %

**SZB017** Ud Cesta de publicidad, de acero inoxidable acabado brillante, de 360x100x255 mm.
Suministro y colocación de cesta de publicidad, de acero inoxidable acabado brillante, de 360x100x255 mm, incluso tornillería de fijación y rótulo adhesivo de publicidad.
Incluye: Replanteo. Fijación en paramento mediante elementos de anclaje.
Criterio de medición de proyecto: Número de unidades previstas, según documentación gráfica de Proyecto.
Criterio de medición de obra: Se medirá el número de unidades realmente colocadas según especificaciones de Proyecto.

| Código | Ud | Descripción | Rendimiento | Precio | Importe |
|---|---|---|---|---|---|
| mt45btv550ll | Ud | Cesta de publicidad, de acero inoxidable acabado brillante, de 360x100x255 mm, incluso tornillería de fijación y rótulo adhesivo de publicidad. (material) | 1.000 | 61.91 | 61.91 |
| mo080 | h | Ayudante montador. (mano de obra) | 0.100 | 16.95 | 1.70 |
| % | % | Costes directos complementarios | 2 % | 63.61 | 1.27 |
|  |  | Costes directos |  |  | 64.88 |
