# Suministro e instalación enterrada de cisterna horizontal para aprovechamiento de aguas pluviales

- Propiedad del archivo: CYPE INGENIEROS, S.A.
- Formato: FIEBDC-3/2002
- Ámbito geográfico: Región de Murcia
- Divisa: EUR
- Costes indirectos: 3.00 %
- IVA: 21.00 %

**UGD010** Ud Suministro e instalación enterrada de cisterna horizontal para aprovechamiento de aguas pluviales, de polietileno de alta densidad, de 5000 litros, con boca de acceso de 650 mm, tapa de alta resistencia. Boca de entrada y rebosadero sifónico con rejilla antirroedores, de 110 mm de diámetro.
Suministro e instalación enterrada de cisterna horizontal para aprovechamiento de aguas pluviales, de polietileno de alta densidad, de 5000 litros, con boca de acceso de 650 mm, tapa de alta resistencia. Boca de entrada y rebosadero sifónico con rejilla antirroedores, de 110 mm de diámetro.
Incluye: Replanteo. Limpieza de la base de apoyo de la cisterna. Introducción de la cisterna. Fijación y conexionado.
Criterio de medición de proyecto: Número de unidades previstas, según documentación gráfica de Proyecto.
Criterio de medición de obra: Se medirá el número de unidades realmente ejecutadas según especificaciones de Proyecto.
Criterio de valoración económica: El precio no incluye la obra civil.

| Código | Ud | Descripción | Rendimiento | Precio | Importe |
|---|---|---|---|---|---|
| mt37dpb200c | Ud | Cisterna horizontal para aprovechamiento de aguas pluviales, de polietileno de alta densidad, de 5000 litros, con boca de acceso de 650 mm, tapa de alta resistencia. Boca de entrada y rebosadero sifónico con rejilla antirroedores, de 110 mm de diámetro, para enterrar. (material) | 1.000 | 3168.00 | 3168.00 |
| mq04cag010a | h | Camión con grúa de hasta 6 t. (maquinaria) | 0.200 | 49.45 | 9.89 |
| mo008 | h | Oficial 1ª fontanero. (mano de obra) | 1.704 | 19.48 | 33.19 |
| mo107 | h | Ayudante fontanero. (mano de obra) | 1.704 | 18.16 | 30.94 |
| % | % | Costes directos complementarios | 2 % | 3242.02 | 64.84 |
|  |  | Costes directos |  |  | 3306.86 |
