# Suministro y montaje de farola para alumbrado viario compuesta de columna troncocónica de acero galvanizado de 3 mm de espesor

- Propiedad del archivo: CYPE INGENIEROS, S.A.
- Formato: FIEBDC-3/2002
- Ámbito geográfico: Región de Murcia
- Divisa: EUR
- Costes indirectos: 3.00 %
- IVA: 21.00 %

**UIV010** Ud Suministro y montaje de farola para alumbrado viario compuesta de columna troncocónica de acero galvanizado de 3 mm de espesor, de 3000 mm de altura, acabado pintado, con caja de conexión y protección, con fusibles, conductor aislado de cobre para 0,6/1 kV de 2x2,5 mm², toma de tierra con pica, arqueta de paso y derivación de 40x40x60 cm, con cerco y tapa de hierro fundido; y luminaria decorativa con difusor de plástico y lámpara de vapor de mercurio, VM 125 W, de forma troncopiramidal, acoplada al soporte.
Suministro y montaje de farola para alumbrado viario compuesta de columna troncocónica de acero galvanizado de 3 mm de espesor, de 3000 mm de altura, acabado pintado, con caja de conexión y protección, con fusibles, conductor aislado de cobre para 0,6/1 kV de 2x2,5 mm², toma de tierra con pica, arqueta de paso y derivación de 40x40x60 cm, con cerco y tapa de hierro fundido; y luminaria decorativa con difusor de plástico y lámpara de vapor de mercurio, VM 125 W, de forma troncopiramidal, acoplada al soporte.
Incluye: Replanteo. Fijación de la columna. Montaje, conexionado y comprobación de su correcto funcionamiento.
Criterio de medición de proyecto: Número de unidades previstas, según documentación gráfica de Proyecto.
Criterio de medición de obra: Se medirá el número de unidades realmente ejecutadas según especificaciones de Proyecto.
Criterio de valoración económica: El precio no incluye la excavación de la cimentación ni la formación de la cimentación.

| Código | Ud | Descripción | Rendimiento | Precio | Importe |
|---|---|---|---|---|---|
| mt34www020 | Ud | Arqueta de paso y derivación de 40x40x60 cm, con cerco y tapa de hierro fundido. (material) | 1.000 | 73.90 | 73.90 |
| mt34www040 | Ud | Caja de conexión y protección, con fusibles. (material) | 1.000 | 6.01 | 6.01 |
| mt34www050 | m | Conductor aislado de cobre para 0,6/1 kV de 2x2,5 mm². (material) | 4.000 | 0.42 | 1.68 |
| mt35ttc010b | m | Conductor de cobre desnudo, de 35 mm². (material) | 2.000 | 2.81 | 5.62 |
| mt35tte010a | Ud | Electrodo para red de toma de tierra cobreado con 300 µm, fabricado en acero, de 14 mm de diámetro y 1,5 m de longitud. (material) | 1.000 | 16.00 | 16.00 |
| mt34xes010a | Ud | Columna troncocónica de acero galvanizado de 3 mm de espesor, de 3000 mm de altura, acabado pintado. Según UNE-EN 40-5. (material) | 1.000 | 141.99 | 141.99 |
| mt34est030b | Ud | Luminaria decorativa con difusor de plástico y lámpara de vapor de mercurio, VM 125 W, de forma troncopiramidal, para acoplar al soporte. (material) | 1.000 | 115.48 | 115.48 |
| mq04cag010c | h | Camión con grúa de hasta 12 t. (maquinaria) | 0.171 | 58.44 | 9.99 |
| mo003 | h | Oficial 1ª electricista. (mano de obra) | 0.702 | 18.23 | 12.80 |
| mo102 | h | Ayudante electricista. (mano de obra) | 0.702 | 16.94 | 11.89 |
| % | % | Costes directos complementarios | 2 % | 395.36 | 7.91 |
|  |  | Costes directos |  |  | 403.27 |
