# Silla alta para socorrista de piscina

- Propiedad del archivo: CYPE INGENIEROS, S.A.
- Formato: FIEBDC-3/2002
- Ámbito geográfico: Región de Murcia
- Divisa: EUR
- Costes indirectos: 3.00 %
- IVA: 21.00 %

**UPE060** Ud Silla alta para socorrista de piscina, de tubo de 43 mm de diámetro, de acero inoxidable AISI 304, acabado pulido brillante, con soporte para sombrilla, peldaños, plataforma, asiento de material plástico y base con ruedas.
Silla alta para socorrista de piscina, de tubo de 43 mm de diámetro, de acero inoxidable AISI 304, acabado pulido brillante, con soporte para sombrilla, peldaños, plataforma, asiento de material plástico y base con ruedas. Totalmente montada y probada por la empresa instaladora.
Incluye: Montaje y fijación de los componentes.
Criterio de medición de proyecto: Número de unidades previstas, según documentación gráfica de Proyecto.
Criterio de medición de obra: Se medirá el número de unidades realmente ejecutadas según especificaciones de Proyecto.

| Código | Ud | Descripción | Rendimiento | Precio | Importe |
|---|---|---|---|---|---|
| mt47pep060b | Ud | Silla alta para socorrista de piscina, de tubo de 43 mm de diámetro, de acero inoxidable AISI 304, acabado pulido brillante, con soporte para sombrilla, peldaños, plataforma, asiento de material plástico y base con ruedas. (material) | 1.000 | 1667.69 | 1667.69 |
| mo080 | h | Ayudante montador. (mano de obra) | 1.003 | 18.17 | 18.22 |
| % | % | Costes directos complementarios | 2 % | 1685.91 | 33.72 |
|  |  | Costes directos |  |  | 1719.63 |
