# Cuadro eléctrico para iluminación de piscina, con transformador eléctrico de 300 W y 230/12 V, para la alimentación de 2 focos

- Propiedad del archivo: CYPE INGENIEROS, S.A.
- Formato: FIEBDC-3/2002
- Ámbito geográfico: Región de Murcia
- Divisa: EUR
- Costes indirectos: 3.00 %
- IVA: 21.00 %

**UPI010** Ud Cuadro eléctrico para iluminación de piscina, con transformador eléctrico de 300 W y 230/12 V, para la alimentación de 2 focos.
Cuadro eléctrico para iluminación de piscina, con transformador eléctrico de 300 W y 230/12 V, para la alimentación de 2 focos, con las protecciones necesarias y conexión de tierra. Totalmente instalado y en funcionamiento.
Incluye: Replanteo. Colocación de la caja para el cuadro. Montaje de los componentes.
Criterio de medición de proyecto: Número de unidades previstas, según documentación gráfica de Proyecto.
Criterio de medición de obra: Se medirá el número de unidades realmente ejecutadas según especificaciones de Proyecto.

| Código | Ud | Descripción | Rendimiento | Precio | Importe |
|---|---|---|---|---|---|
| mt47pil010b | Ud | Cuadro eléctrico para iluminación de piscina, con transformador eléctrico de 300 W y 230/12 V, para la alimentación de 2 focos, con las protecciones necesarias y conexión de tierra. (material) | 1.000 | 650.33 | 650.33 |
| mt34www011 | Ud | Material auxiliar para instalación de aparatos de iluminación. (material) | 1.000 | 0.90 | 0.90 |
| mo003 | h | Oficial 1ª electricista. (mano de obra) | 1.103 | 19.48 | 21.49 |
| mo102 | h | Ayudante electricista. (mano de obra) | 1.103 | 18.16 | 20.03 |
| % | % | Costes directos complementarios | 2 % | 692.75 | 13.86 |
|  |  | Costes directos |  |  | 706.61 |
