# Estación depuradora de aguas grises domésticas de baja contaminación, con capacidad para 320 usuarios (H.E.)

- Propiedad del archivo: CYPE INGENIEROS, S.A.
- Formato: FIEBDC-3/2002
- Ámbito geográfico: Región de Murcia
- Divisa: EUR
- Costes indirectos: 3.00 %
- IVA: 21.00 %

**USE020** Ud Estación depuradora de aguas grises domésticas de baja contaminación, con capacidad para 320 usuarios (H.E.).
Estación depuradora de aguas grises domésticas de baja contaminación, con capacidad para 320 usuarios (H.E.), compuesta de filtro de polietileno para gruesos, dos bombas de filtrado y lavado a contracorriente, filtro dual automático de alto rendimiento, electroválvula, dos depósitos de poliéster de sección circular de 10 m³ cada uno, bomba de oxigenación, equipo de rayos ultravioletas, depósito de polietileno con bomba para dosificación de colorante, válvulas, interruptores de nivel, rebosadero con tubería de desagüe, cuadro eléctrico y bancada. Incluso tubos entre los distintos elementos y accesorios, tubería de desagüe y grifo para vaciado. Totalmente montada, conexionada y probada, sin incluir el grupo de presión ni el vaso de expansión.
Incluye: Replanteo. Colocación y fijación de la estación depuradora de aguas grises. Colocación y fijación de tuberías y accesorios.
Criterio de medición de proyecto: Número de unidades previstas, según documentación gráfica de Proyecto.
Criterio de medición de obra: Se medirá el número de unidades realmente ejecutadas según especificaciones de Proyecto.

| Código | Ud | Descripción | Rendimiento | Precio | Importe |
|---|---|---|---|---|---|
| mt46feb010ll | Ud | Estación depuradora de aguas grises domésticas de baja contaminación, con capacidad para 320 usuarios (H.E.), compuesta de filtro de polietileno para gruesos, dos bombas de filtrado y lavado a contracorriente, filtro dual automático de alto rendimiento, electroválvula, dos depósitos de poliéster de sección circular de 10 m³ cada uno, bomba de oxigenación, equipo de rayos ultravioletas, depósito de polietileno con bomba para dosificación de colorante, válvulas, interruptores de nivel, rebosadero con tubería de desagüe, cuadro eléctrico y bancada. (material) | 1.000 | 30543.36 | 30543.36 |
| mq04cag010a | h | Camión con grúa de hasta 6 t. (maquinaria) | 2.000 | 49.45 | 98.90 |
| mo008 | h | Oficial 1ª fontanero. (mano de obra) | 6.015 | 19.48 | 117.17 |
| mo107 | h | Ayudante fontanero. (mano de obra) | 6.015 | 18.16 | 109.23 |
| % | % | Costes directos complementarios | 4 % | 30868.66 | 1234.75 |
|  |  | Costes directos |  |  | 32103.41 |
