# Filtro biológico aeróbico, de polietileno de alta densidad (PEAD/HDPE), de 3000 litros, de 1930 mm de diámetro y 1535 mm de altura, para 26 usuarios (H.E.)

- Propiedad del archivo: CYPE INGENIEROS, S.A.
- Formato: FIEBDC-3/2002
- Ámbito geográfico: Región de Murcia
- Divisa: EUR
- Costes indirectos: 3.00 %
- IVA: 21.00 %

**USS030** Ud Filtro biológico aeróbico, de polietileno de alta densidad (PEAD/HDPE), de 3000 litros, de 1930 mm de diámetro y 1535 mm de altura, para 26 usuarios (H.E.).
Filtro biológico aeróbico, de polietileno de alta densidad (PEAD/HDPE), de 3000 litros, de 1930 mm de diámetro y 1535 mm de altura, para 26 usuarios (H.E.), con boca de entrada y boca de salida de 110 mm de diámetro.
Incluye: Replanteo. Colocación y conexionado del filtro biológico aeróbico. Comprobación de su correcto funcionamiento.
Criterio de medición de proyecto: Número de unidades previstas, según documentación gráfica de Proyecto.
Criterio de medición de obra: Se medirá el número de unidades realmente ejecutadas según especificaciones de Proyecto.

| Código | Ud | Descripción | Rendimiento | Precio | Importe |
|---|---|---|---|---|---|
| mt46fbp100d | Ud | Filtro biológico aeróbico, de polietileno de alta densidad (PEAD/HDPE), de 3000 litros, de 1930 mm de diámetro y 1535 mm de altura, para 26 usuarios (H.E.), con boca de entrada y boca de salida de 110 mm de diámetro, para tratamiento secundario de aguas residuales. (material) | 1.000 | 3670.10 | 3670.10 |
| mo008 | h | Oficial 1ª fontanero. (mano de obra) | 2.216 | 19.48 | 43.17 |
| mo107 | h | Ayudante fontanero. (mano de obra) | 2.216 | 18.16 | 40.24 |
| % | % | Costes directos complementarios | 2 % | 3753.51 | 75.07 |
|  |  | Costes directos |  |  | 3828.58 |
