# Vallado de parcela formado por panel de malla electrosoldada con pliegues de refuerzo

- Propiedad del archivo: CYPE INGENIEROS, S.A.
- Formato: FIEBDC-3/2002
- Ámbito geográfico: Región de Murcia
- Divisa: EUR
- Costes indirectos: 3.00 %
- IVA: 21.00 %

**UVT030** m Vallado de parcela formado por panel de malla electrosoldada con pliegues de refuerzo, de 200x50 mm de paso de malla, reducido a 50x50 mm en las zonas de pliegue, y 5 mm de diámetro, de 2,50x1,00 m, acabado galvanizado y plastificado en color blanco RAL 9010 y postes de perfil hueco de sección rectangular de 60x40x2 mm, atornillados al soporte.
Formación de vallado de parcela mediante panel de malla electrosoldada con pliegues de refuerzo, de 200x50 mm de paso de malla, reducido a 50x50 mm en las zonas de pliegue, y 5 mm de diámetro, de 2,50x1,00 m, acabado galvanizado y plastificado en color blanco RAL 9010 y postes de perfil hueco de sección rectangular, de 60x40x2 mm, atornillados sobre muretes de fábrica u hormigón. Incluso p/p de elementos de sujeción de los paneles a los postes metálicos y accesorios.
Incluye: Replanteo de alineaciones y niveles. Marcado de la situación de los postes. Aplomado y alineación de los postes. Atornillado de los postes al soporte. Colocación de accesorios. Colocación de la malla y atirantado del conjunto.
Criterio de medición de proyecto: Longitud medida según documentación gráfica de Proyecto, deduciendo los huecos de longitud mayor de 1 m.
Criterio de medición de obra: Se medirá la longitud realmente ejecutada según especificaciones de Proyecto, deduciendo los huecos de longitud mayor de 1 m.

| Código | Ud | Descripción | Rendimiento | Precio | Importe |
|---|---|---|---|---|---|
| mt52vsm010c | m | Panel de malla electrosoldada con pliegues de refuerzo, de 200x50 mm de paso de malla, reducido a 50x50 mm en las zonas de pliegue, y 5 mm de diámetro, de 2,50x1,00 m, acabado galvanizado y plastificado en color blanco RAL 9010. (material) | 1.000 | 55.72 | 55.72 |
| mt52vpm030c | Ud | Poste de perfil hueco de acero de sección rectangular 60x40x2 mm, de 1 m de altura, acabado galvanizado y plastificado en color blanco RAL 9010. (material) | 0.200 | 14.96 | 2.99 |
| mt52vpm040 | Ud | Bases de aluminio para fijación de postes, tornillos y accesorios de fijación. (material) | 0.200 | 23.10 | 4.62 |
| mt52vpm050 | Ud | Accesorios de fijación de los paneles de malla electrosoldada modular a los postes metálicos (material) | 1.200 | 2.38 | 2.86 |
| mo011 | h | Oficial 1ª montador. (mano de obra) | 0.091 | 18.23 | 1.66 |
| mo080 | h | Ayudante montador. (mano de obra) | 0.091 | 16.95 | 1.54 |
| % | % | Costes directos complementarios | 3 % | 69.39 | 2.08 |
|  |  | Costes directos |  |  | 71.47 |
