# Ensayo de baldosas de hormigón

- Propiedad del archivo: CYPE Ingenieros S.A.
- Formato: FIEBDC-3/2016
- Programa: Generador de precios de la construcción. CYPE Ingenieros, S.A.
- Fecha: 04/03/2022
- Ámbito geográfico: Región de Murcia
- Divisa: EUR
- Costes indirectos: 3 %
- IVA: 21 %

## X Control de calidad y ensayos

### XB Baldosas

#### XBH Hormigón

**XBH010** Ud Ensayo de baldosas de hormigón.
Ensayos a realizar en laboratorio acreditado en el área técnica correspondiente, sobre una muestra de baldosa de hormigón, tomada en obra, para la determinación de las siguientes características: aspecto superficial según UNE-EN 1339, resistencia a la abrasión según UNE-EN 1339, resistencia al deslizamiento según UNE 41901 EX. Incluso desplazamiento a obra, toma de muestra e informe de resultados.
Incluye: Desplazamiento a obra. Toma de muestras. Realización de ensayos. Redacción de informe de los resultados de los ensayos realizados.
Criterio de medición de proyecto: Ensayo a realizar, según documentación del Plan de control de calidad.

| Código | Ud | Descripción | Rendimiento | Precio | Importe |
|---|---|---|---|---|---|
| mt49bah010 | Ud | Ensayo para determinar el aspecto superficial de una muestra de baldosa de hormigón, según UNE-EN 1339, incluso desplazamiento a obra, toma de muestra e informe de resultados. (material) | 1 | 78.05 | 78.050 |
| mt49bah040 | Ud | Ensayo para determinar la resistencia a la abrasión de una muestra de baldosa de hormigón, según UNE-EN 1339, incluso desplazamiento a obra, toma de muestra e informe de resultados. (material) | 1 | 206.8 | 206.800 |
| mt49bah060 | Ud | Ensayo para determinar la resistencia al deslizamiento de una muestra de baldosa de hormigón, según UNE 41901 EX, incluso desplazamiento a obra, toma de muestra e informe de resultados. (material) | 1 | 183.06 | 183.060 |
| % | % | Costes directos complementarios | 2 % | 467.910 | 9.358 |
|  |  | Costes directos |  |  | 477.268 |
