# Demolición de trasdosado directo de una placa de yeso laminado, adosado a paramento vertical interior con pasta de agarre, con medios manuales, y carga manual de escombros sobre camión o contenedor

- Propiedad del archivo: CYPE INGENIEROS, S.A.
- Formato: FIEBDC-3/2002
- Ámbito geográfico: Región de Murcia
- Divisa: EUR
- Costes indirectos: 3.00 %
- IVA: 21.00 %

## D Demoliciones

### DP Particiones y trasdosados

#### DPW Trasdosados

**DPW010** m² Demolición de trasdosado directo de una placa de yeso laminado, adosado a paramento vertical interior con pasta de agarre, con medios manuales, y carga manual de escombros sobre camión o contenedor.
Demolición de trasdosado directo de una placa de yeso laminado (15 mm), adosado a paramento vertical interior con pasta de agarre, de 30 mm de espesor total, con medios manuales, sin afectar a la estabilidad de los elementos constructivos contiguos. Incluso p/p de demolición de sus revestimientos (alicatados, etc.), instalaciones empotradas y carpinterías, previo desmontaje de las hojas; limpieza, acopio, retirada y carga manual de escombros sobre camión o contenedor.
Incluye: Demolición del trasdosado directo y sus revestimientos. Fragmentación de los escombros en piezas manejables. Retirada y acopio de escombros. Limpieza de los restos de obra. Carga de escombros sobre camión o contenedor.
Criterio de medición de proyecto: Superficie medida según documentación gráfica de Proyecto.
Criterio de medición de obra: Se medirá la superficie realmente demolida según especificaciones de Proyecto.

| Código | Ud | Descripción | Rendimiento | Precio | Importe |
|---|---|---|---|---|---|
| mo111 | h | Peón ordinario construcción. (mano de obra) | 0.246 | 16.13 | 3.97 |
| % | % | Costes directos complementarios | 2 % | 3.97 | 0.08 |
|  |  | Costes directos |  |  | 4.05 |
