# Demolición de chapado de placas de piedra natural y picado de la capa base de mortero, con martillo eléctrico, y carga manual de escombros sobre camión o contenedor

- Propiedad del archivo: CYPE INGENIEROS, S.A.
- Formato: FIEBDC-3/2002
- Ámbito geográfico: Región de Murcia
- Divisa: EUR
- Costes indirectos: 3.00 %
- IVA: 21.00 %

## D Demoliciones

### DR Revestimientos y trasdosados

#### DRC Chapados

**DRC010** m² Demolición de chapado de placas de piedra natural y picado de la capa base de mortero, con martillo eléctrico, y carga manual de escombros sobre camión o contenedor.
Demolición de chapado de placas de piedra natural y picado de la capa base de mortero, con martillo eléctrico, eliminándolo totalmente sin deteriorar la superficie soporte, que quedará al descubierto y preparada para su posterior revestimiento. Incluso p/p de limpieza, acopio, retirada y carga manual de escombros sobre camión o contenedor.
Incluye: Demolición del chapado con martillo eléctrico. Picado del mortero de agarre. Retirada y acopio de escombros. Limpieza de los restos de obra. Carga de escombros sobre camión o contenedor.
Criterio de medición de proyecto: Superficie medida según documentación gráfica de Proyecto.
Criterio de medición de obra: Se medirá la superficie realmente demolida según especificaciones de Proyecto.

| Código | Ud | Descripción | Rendimiento | Precio | Importe |
|---|---|---|---|---|---|
| mq05mai040 | h | Martillo eléctrico. (maquinaria) | 0.366 | 2.80 | 1.02 |
| mo113 | h | Peón ordinario construcción. (mano de obra) | 0.419 | 16.13 | 6.76 |
| % | % | Costes directos complementarios | 2 % | 7.78 | 0.16 |
|  |  | Costes directos |  |  | 7.94 |
