# Levantado de rodapié de cemento y picado del material de agarre, con medios manuales y carga manual de escombros sobre camión o contenedor

- Propiedad del archivo: CYPE INGENIEROS, S.A.
- Formato: FIEBDC-3/2002
- Programa: Ejecutar Precios de Murcia en formato HTML
- Ámbito geográfico: Región de Murcia
- Divisa: EUR
- Costes indirectos: 0.03 %
- IVA: 21.00 %

## D Demoliciones

### DR Revestimientos

#### DRS Suelos y pavimentos

**DRS011** m Levantado de rodapié de cemento y picado del material de agarre, con medios manuales y carga manual de escombros sobre camión o contenedor.
Levantado de rodapié de cemento y picado del material de agarre, con medios manuales, sin deteriorar los elementos constructivos contiguos. Incluso p/p de limpieza, acopio, retirada y carga manual de escombros sobre camión o contenedor.
Incluye: Levantado de los elementos. Retirada y acopio del material levantado. Limpieza de los restos de obra. Carga del material levantado y los restos de obra sobre camión o contenedor.
Criterio de medición de proyecto: Longitud medida según documentación gráfica de Proyecto.
Criterio de medición de obra: Se medirá la longitud realmente desmontada según especificaciones de Proyecto.

| Código | Ud | Descripción | Rendimiento | Precio | Importe |
|---|---|---|---|---|---|
| mo105 | h | Peón ordinario construcción. (mano de obra) | 0.083 | 16.13 | 1.34 |
| % | % | Costes directos complementarios | 2 % | 1.34 | 0.03 |
|  |  | Costes directos |  |  | 1.37 |
