# Levantado de pavimento existente en el interior del edificio

- Propiedad del archivo: CYPE INGENIEROS, S.A.
- Formato: FIEBDC-3/2002
- Ámbito geográfico: Región de Murcia
- Divisa: EUR
- Costes indirectos: 3.00 %
- IVA: 21.00 %

## D Demoliciones

### DR Revestimientos y trasdosados

#### DRS Suelos y pavimentos

**DRS040** m² Levantado de pavimento existente en el interior del edificio, de parquet mosaico de tablillas de madera colocadas con adhesivo, con medios manuales y carga manual de escombros sobre camión o contenedor.
Levantado de pavimento existente en el interior del edificio, de parquet mosaico de tablillas de madera colocadas con adhesivo, con medios manuales, sin incluir la demolición de la base soporte ni deteriorar los elementos constructivos contiguos. Incluso p/p de limpieza, acopio, retirada y carga manual de escombros sobre camión o contenedor.
Incluye: Levantado de los elementos. Retirada y acopio del material levantado. Limpieza de los restos de obra. Carga del material levantado y los restos de obra sobre camión o contenedor.
Criterio de medición de proyecto: Superficie medida según documentación gráfica de Proyecto.
Criterio de medición de obra: Se medirá la superficie realmente desmontada según especificaciones de Proyecto.

| Código | Ud | Descripción | Rendimiento | Precio | Importe |
|---|---|---|---|---|---|
| mo112 | h | Peón especializado construcción. (mano de obra) | 0.168 | 16.65 | 2.80 |
| mo113 | h | Peón ordinario construcción. (mano de obra) | 0.240 | 16.13 | 3.87 |
| % | % | Costes directos complementarios | 2 % | 6.67 | 0.13 |
|  |  | Costes directos |  |  | 6.80 |
