# Desmontaje con recuperación del material de falso techo registrable de placas de fibras minerales, con medios manuales

- Propiedad del archivo: CYPE INGENIEROS, S.A.
- Formato: FIEBDC-3/2002
- Ámbito geográfico: Región de Murcia
- Divisa: EUR
- Costes indirectos: 3.00 %
- IVA: 21.00 %

## D Demoliciones

### DR Revestimientos

#### DRT Falsos techos

**DRT030** m² Desmontaje con recuperación del material de falso techo registrable de placas de fibras minerales, con medios manuales.
Desmontaje de falso techo registrable de placas de fibras minerales, con medios manuales y recuperación del material para su posterior ubicación en otro emplazamiento, sin afectar a la estabilidad de los elementos constructivos a los que se sujeta. Incluso p/p de limpieza, acopio, retirada y carga manual del material desmontado y de los restos de obra producidos durante los trabajos, sobre camión o contenedor.
Incluye: Desmontaje de los elementos. Acopio de los materiales a reutilizar. Retirada y acopio de escombros. Limpieza de los restos de obra. Carga del material desmontado y escombros sobre camión o contenedor.
Criterio de medición de proyecto: Superficie medida según documentación gráfica de Proyecto.
Criterio de medición de obra: Se medirá la superficie realmente desmontada según especificaciones de Proyecto.

| Código | Ud | Descripción | Rendimiento | Precio | Importe |
|---|---|---|---|---|---|
| mo111 | h | Peón ordinario construcción. (mano de obra) | 0.180 | 16.13 | 2.90 |
| % | % | Costes directos complementarios | 2 % | 2.90 | 0.06 |
|  |  | Costes directos |  |  | 2.96 |
