# Impregnación incolora inhibidora de la corrosión

- Propiedad del archivo: CYPE INGENIEROS, S.A.
- Formato: FIEBDC-3/2002
- Ámbito geográfico: Región de Murcia
- Divisa: EUR
- Costes indirectos: 3.00 %
- IVA: 21.00 %

## E Estructuras

### EH Hormigón armado

#### EHY Reparaciones

**EHY052** m² Impregnación incolora inhibidora de la corrosión, de baja viscosidad, a base de silano organofuncional, como protección superficial del hormigón armado frente a la corrosión, aplicada en dos capas, con 0,33 l/m² de consumo medio por capa.
Aplicación de impregnación incolora inhibidora de la corrosión, de baja viscosidad, a base de silano organofuncional, sobre superficie de hormigón armado, para la obtención de una capa protectora frente a la corrosión de las armaduras y permeable al vapor de agua, aplicada manualmente con brocha o rodillo en dos capas, con 0,33 l/m² de consumo medio por capa. Incluso p/p de limpieza previa del soporte, con eliminación del polvo y las partículas sueltas.
Incluye: Limpieza de la superficie soporte. Aplicación del producto.
Criterio de medición de proyecto: Superficie medida según documentación gráfica de Proyecto.
Criterio de medición de obra: Se medirá la superficie realmente ejecutada según especificaciones de Proyecto.

| Código | Ud | Descripción | Rendimiento | Precio | Importe |
|---|---|---|---|---|---|
| mt27tsb020b | l | Impregnación incolora inhibidora de la corrosión, MasterProtect 8000 CI "BASF", de baja viscosidad, a base de silano organofuncional, para la protección frente a la corrosión de elementos de hormigón armado y pretensado, según UNE-EN 1504-2. (material) | 0.660 | 52.50 | 34.65 |
| mo020 | h | Oficial 1ª construcción. (mano de obra) | 0.184 | 17.64 | 3.25 |
| mo113 | h | Peón ordinario construcción. (mano de obra) | 0.184 | 16.33 | 3.00 |
| % | % | Costes directos complementarios | 2 % | 40.90 | 0.82 |
|  |  | Costes directos |  |  | 41.72 |
