# Mortero de cemento con arena de sílice y aditivos especiales aplicado sobre ánodos de malla de titanio

- Propiedad del archivo: CYPE INGENIEROS, S.A.
- Formato: FIEBDC-3/2002
- Ámbito geográfico: Región de Murcia
- Divisa: EUR
- Costes indirectos: 3.00 %
- IVA: 21.00 %

## E Estructuras

### EH Hormigón armado

#### EHY Reparaciones

**EHY053** m² Mortero de cemento con arena de sílice y aditivos especiales aplicado sobre ánodos de malla de titanio, para la protección catódica de estructuras de hormigón armado frente a la corrosión, proyectado en 2 capas, hasta alcanzar 10 mm de espesor total.
Aplicación de mortero de cemento con arena de sílice y aditivos especiales, proyectado en 2 capas, hasta alcanzar 10 mm de espesor total, como revestimiento del ánodo de malla de titanio, para la protección catódica por corriente impresa de estructuras de hormigón armado, frente a la corrosión. Incluso instalación del ánodo de malla, p/p de limpieza previa de la superficie, soportes de plástico para la malla y cables de alimentación eléctrica conectados cada 1,5 m.
Incluye: Limpieza de la superficie soporte. Colocación de los ánodos de malla sobre soportes de plástico. Colocación de cables de alimentación. Proyección del mortero. Curado.
Criterio de medición de proyecto: Superficie medida según documentación gráfica de Proyecto.
Criterio de medición de obra: Se medirá la superficie realmente ejecutada según especificaciones de Proyecto.

| Código | Ud | Descripción | Rendimiento | Precio | Importe |
|---|---|---|---|---|---|
| mt09reh210 | kg | Mortero de cemento con arena de sílice de granulometría compensada y aditivos especiales, para proyectar sobre ánodos de malla en la protección catódica de estructuras de hormigón armado. (material) | 20.000 | 1.90 | 38.00 |
| mt09reh211 | m² | Ánodo de malla de titanio con una pureza del 99%, incluso p/p de soportes de plástico y cables de alimentación eléctrica conectados cada 1,5 m. (material) | 1.000 | 37.10 | 37.10 |
| mo020 | h | Oficial 1ª construcción. (mano de obra) | 0.676 | 17.64 | 11.92 |
| mo112 | h | Peón especializado construcción. (mano de obra) | 0.984 | 16.86 | 16.59 |
| % | % | Costes directos complementarios | 2 % | 103.61 | 2.07 |
|  |  | Costes directos |  |  | 105.68 |
