# Entablado base de tablero estructural de madera, de 18 mm de espesor, para forjado de cubierta inclinada, colocado con fijaciones mecánicas

- Propiedad del archivo: CYPE INGENIEROS, S.A.
- Formato: FIEBDC-3/2002
- Ámbito geográfico: Región de Murcia
- Divisa: EUR
- Costes indirectos: 3.00 %
- IVA: 21.00 %

## E Estructuras

### EM Madera

#### EMT Entablados

**EMT011** m² Entablado base de tablero estructural de madera, de 18 mm de espesor, para forjado de cubierta inclinada, colocado con fijaciones mecánicas.
Suministro y colocación de entablado base de tablero estructural de madera para uso en ambiente húmedo, de 2500x1250 mm y 18 mm de espesor, para forjado de cubierta inclinada, fijado con clavos de acero galvanizado. Incluso p/p de cortes y refuerzo de cantos con tornillos.
Incluye: Replanteo de las piezas. Clavado de las piezas al soporte base.
Criterio de medición de proyecto: Superficie medida según documentación gráfica de Proyecto.
Criterio de medición de obra: Se medirá la superficie realmente ejecutada según especificaciones de Proyecto.

| Código | Ud | Descripción | Rendimiento | Precio | Importe |
|---|---|---|---|---|---|
| mt08eff040a | m² | Tablero estructural de madera para uso en ambiente húmedo, de 2500x1250 mm y 18 mm de espesor, según UNE-EN 312. (material) | 1.050 | 6.94 | 7.29 |
| mt50spa101 | kg | Clavos de acero. (material) | 0.150 | 1.30 | 0.20 |
| op00cla010 |  | Clavadora neumática. | 1.000 | 0.00 | 0.00 |
| op00cep010 |  | Garlopa. | 1.000 | 0.00 | 0.00 |
| op00cor050 |  | Cortadora manual de madera, de disco. | 1.000 | 0.00 | 0.00 |
| mo048 | h | Oficial 1ª montador de estructura de madera. (mano de obra) | 0.209 | 18.52 | 3.87 |
| mo095 | h | Ayudante montador de estructura de madera. (mano de obra) | 0.104 | 17.80 | 1.85 |
| % | % | Costes directos complementarios | 2 % | 13.21 | 0.26 |
|  |  | Costes directos |  |  | 13.47 |
