# Arranque para revestimiento exterior de fachada ventilada

- Propiedad del archivo: CYPE INGENIEROS, S.A.
- Formato: FIEBDC-3/2002
- Ámbito geográfico: Región de Murcia
- Divisa: EUR
- Costes indirectos: 3.00 %
- IVA: 21.00 %

## F Fachadas y particiones

### FA Fachadas ventiladas

#### FAF Revestimiento exterior de lamas de fibrocemento sin amianto

**FAF011** m Arranque para revestimiento exterior de fachada ventilada, de lamas de fibrocemento sin amianto, con unión longitudinal de las lamas mediante junta machihembrada, con perfil de ventilación de aluminio, de 100x30 mm, acabado lacado color negro, en el cual se inserta un perfil de arranque, de 46x8x15 mm; colocación con tornillos de acero inoxidable A2 del mismo color que el revestimiento sobre la subestructura soporte.
Arranque para revestimiento exterior de fachada ventilada, de lamas de fibrocemento sin amianto, con unión longitudinal de las lamas mediante junta machihembrada, con perfil de ventilación de aluminio, de 100x30 mm, acabado lacado color negro, en el cual se inserta un perfil de arranque, de 46x8x15 mm; colocación con tornillos de acero inoxidable A2 del mismo color que el revestimiento sobre la subestructura soporte.
Incluye: Replanteo y colocación del remate. Fijación mecánica.
Criterio de medición de proyecto: Longitud medida en verdadera magnitud, según documentación gráfica de Proyecto.
Criterio de medición de obra: Se medirá, en verdadera magnitud, la longitud realmente ejecutada según especificaciones de Proyecto.

| Código | Ud | Descripción | Rendimiento | Precio | Importe |
|---|---|---|---|---|---|
| mt12lfc060f | m | Perfil de ventilación de aluminio, de 100x30 mm y 3000 mm de longitud; para evitar la entrada de hojas, roedores y pájaros sin obstaculizar la aireación de la cámara de aire. (material) | 1.000 | 3.96 | 3.96 |
| mt12lfc050d | m | Perfil de arranque de aluminio, de 46x8x15 mm y 3000 mm de longitud; para sistema de revestimiento exterior de fachada ventilada, de lamas de fibrocemento sin amianto, con unión longitudinal de las lamas mediante junta machihembrada. (material) | 1.000 | 11.69 | 11.69 |
| op00ato010 |  | Atornillador. | 1.000 | 0.00 | 0.00 |
| op00tal010 |  | Taladro. | 1.000 | 0.00 | 0.00 |
| mo052 | h | Oficial 1ª montador de sistemas de fachadas prefabricadas. (mano de obra) | 0.274 | 19.78 | 5.42 |
| mo099 | h | Ayudante montador de sistemas de fachadas prefabricadas. (mano de obra) | 0.274 | 18.54 | 5.08 |
| % | % | Costes directos complementarios | 2 % | 26.15 | 0.52 |
|  |  | Costes directos |  |  | 26.67 |
