# Cerramiento de hueco de ascensor con placas de yeso laminado mediante el sistema Placo Fire EI 180 "PLACO"

- Propiedad del archivo: CYPE INGENIEROS, S.A.
- Formato: FIEBDC-3/2002
- Ámbito geográfico: Región de Murcia
- Divisa: EUR
- Costes indirectos: 3.00 %
- IVA: 21.00 %

## F Fachadas y particiones

### FB Tabiquería de entramado autoportante

#### FBY De placas de yeso laminado

**FBY080** m² Cerramiento de hueco de ascensor con placas de yeso laminado mediante el sistema Placo Fire EI 180 "PLACO", de tabique múltiple (19+41+15+15+15+15)/600 LM - (1 Coreboard, 1 PV Acustiver y 4 Placoflam PPF 15), con una resistencia al fuego de 180 minutos; aislamiento acústico mediante panel flexible de lana mineral, PV Acustiver "PLACO", de 45 mm de espesor, colocado en el alma; 120 mm de espesor total.
Cerramiento de hueco de ascensor con placas de yeso laminado mediante el sistema Placo Fire EI 180 "PLACO" de tabique múltiple, con una resistencia al fuego de 180 minutos, de 4,50 m de altura máxima y 120 mm de espesor total, con nivel de calidad del acabado estándar (Q2), formado por una estructura simple, de perfiles de chapa de acero galvanizado de 60 mm de anchura, a base de canales (elementos horizontales) 62SC55, 62C50 y 62J70, montantes (elementos verticales) 60I70, separados 600 mm entre sí y perfiles de fijación G102, para recibir un total de 5 placas de yeso laminado: una placa Coreboard en una cara y cuatro placas cortafuegos (PPF) en la otra cara, banda cortafuegos Firestrip, colocada sobre el canal superior, sellador Sealant, aplicado sobre el perímetro de la estructura; aislamiento acústico mediante panel flexible de lana mineral, PV Acustiver "PLACO", según UNE-EN 13162, no revestido, de 45 mm de espesor, resistencia térmica 1,25 m²K/W, conductividad térmica 0,036 W/(mK), colocado en el alma. Incluso banda desolidarizadora; fijaciones para el anclaje de canales y montantes metálicos; tornillería para la fijación de las placas; pasta y cinta para el tratamiento de juntas.
Incluye: Replanteo y trazado en el forjado inferior y en el superior de los tabiques a realizar. Colocación y fijación de los canales. Colocación y fijación de los montantes sobre los elementos horizontales. Corte de las placas. Montaje de la placa interior. Colocación, sobre los montantes, de los perfiles de fijación. Colocación de refuerzos locales. Aplicación de sellador sobre el perímetro de la estructura. Colocación de los paneles de lana mineral entre los montantes. Fijación de las placas para el cierre de la segunda cara del tabique. Replanteo de las cajas para alojamiento de mecanismos eléctricos y de paso de instalaciones, y posterior perforación de las placas. Tratamiento de juntas. Recibido de las cajas para alojamiento de mecanismos eléctricos y de paso de instalaciones.
Criterio de medición de proyecto: Superficie medida según documentación gráfica de Proyecto, sin duplicar esquinas ni encuentros, siguiendo los criterios de medición expuestos en la norma UNE 92305.
Criterio de medición de obra: Se medirá la superficie realmente ejecutada según especificaciones de Proyecto, sin duplicar esquinas ni encuentros, siguiendo los criterios de medición expuestos en la norma UNE 92305.
Criterio de valoración económica: El precio incluye la resolución de encuentros y puntos singulares y las ayudas de albañilería para instalaciones.

| Código | Ud | Descripción | Rendimiento | Precio | Importe |
|---|---|---|---|---|---|
| mt12sap020a | m | Canal de perfil de acero galvanizado, 60SC55 "PLACO", fabricado mediante laminación en frío, 60x30 mm de sección y 0,6 mm de espesor, según UNE-EN 14195. (material) | 0.510 | 2.18 | 1.11 |
| mt12sap020b | m | Canal de perfil de acero galvanizado, 62C50 "PLACO", fabricado mediante laminación en frío, 60x30 mm de sección y 0,5 mm de espesor, según UNE-EN 14195. (material) | 0.260 | 1.93 | 0.50 |
| mt12sap020c | m | Canal de perfil de acero galvanizado, 62JC70 "PLACO", fabricado mediante laminación en frío, 62x70 mm de sección y 0,7 mm de espesor, según UNE-EN 14195. (material) | 0.260 | 4.12 | 1.07 |
| mt12sap030a | m | Montante de perfil de acero galvanizado, 60I70 "PLACO", fabricado mediante laminación en frío, 60x38 mm de sección y 0,7 mm de espesor, según UNE-EN 14195. (material) | 1.580 | 4.28 | 6.76 |
| mt12plj040a | m | Banda cortafuegos Firestrip "PLACO", suministrada en rollos de 3,6 m de longitud. (material) | 1.030 | 2.41 | 2.48 |
| mt12sap010a | m² | Placa de yeso laminado DFH1 / UNE-EN 520 - 600 / 3000 / 19 / con los bordes longitudinales cuadrados, Coreboard "PLACO", formada por un alma de yeso de origen natural embutida e íntimamente ligada a dos láminas de cartón fuerte. (material) | 1.100 | 17.94 | 19.73 |
| mt12sap040a | m | Perfil de fijación de acero galvanizado, G102 "PLACO", fabricado mediante laminación en frío, 35x15 mm de sección y 0,4 mm de espesor, según UNE-EN 14195. (material) | 3.500 | 0.93 | 3.26 |
| mt12sap050a | m | Perfil angular de acero galvanizado, GA3 "PLACO", fabricado mediante laminación en frío, 32x19 mm de sección y 0,7 mm de espesor, según UNE-EN 14195. (material) | 0.260 | 1.60 | 0.42 |
| mt12sap060a | Ud | Cartucho de 930 cm³ de sellador, Sealant "PLACO", para el sellado de encuentros de los perfiles con los paramentos. (material) | 0.060 | 8.11 | 0.49 |
| mt16lvl010a | m² | Panel flexible de lana mineral, PV Acustiver "PLACO", según UNE-EN 13162, no revestido, de 600 mm de anchura y 45 mm de espesor, resistencia térmica 1,18 m²K/W, conductividad térmica 0,038 W/(mK). (material) | 1.050 | 3.24 | 3.40 |
| mt12plk010gfocd | m² | Placa de yeso laminado DF / UNE-EN 520 - 1200 / 2500 / 15 / con los bordes longitudinales afinados, Placoflam PPF 15 "PLACO", formada por un alma de yeso de origen natural embutida e íntimamente ligada a dos láminas de cartón fuerte, reforzada por la inclusión en la masa de fibra de vidrio de hilo corto no tejido para mejorar su cohesión a temperaturas altas. (material) | 4.310 | 7.59 | 32.71 |
| mt12plt010a | Ud | Tornillo autorroscante TTPC 25 "PLACO", con cabeza de trompeta, de 25 mm de longitud, para instalación de placas de yeso laminado sobre perfiles de espesor inferior a 6 mm. (material) | 15.750 | 0.01 | 0.16 |
| mt12plt010d | Ud | Tornillo autorroscante TTPC 45 "PLACO", con cabeza de trompeta, de 45 mm de longitud, para instalación de placas de yeso laminado sobre perfiles de espesor inferior a 6 mm. (material) | 15.750 | 0.01 | 0.16 |
| mt12plt010e | Ud | Tornillo autorroscante TTPC 55 "PLACO", con cabeza de trompeta, de 55 mm de longitud, para instalación de placas de yeso laminado sobre perfiles de espesor inferior a 6 mm. (material) | 15.750 | 0.02 | 0.32 |
| mt12plt010f | Ud | Tornillo autorroscante TTPC 70 "PLACO", con cabeza de trompeta, de 70 mm de longitud, para instalación de placas de yeso laminado sobre perfiles de espesor inferior a 6 mm. (material) | 15.750 | 0.03 | 0.47 |
| mt12plj010 | m | Cinta microperforada, de papel, "PLACO", para acabado de juntas de placas de yeso laminado. (material) | 8.000 | 0.03 | 0.24 |
| mt12plm010a | kg | Pasta de secado en polvo SN "PLACO"; Euroclase A2-s1, d0 de reacción al fuego, según UNE-EN 13501-1, rango de temperatura de trabajo de 5 a 30°C, para aplicación manual con cinta de juntas, según UNE-EN 13963; para el tratamiento de las juntas de las placas de yeso laminado. (material) | 2.720 | 0.91 | 2.48 |
| op00ato010 |  | Atornillador. | 1.000 | 0.00 | 0.00 |
| op00fre010 |  | Fresadora. | 1.000 | 0.00 | 0.00 |
| mo053 | h | Oficial 1ª montador de prefabricados interiores. (mano de obra) | 0.927 | 19.48 | 18.06 |
| mo100 | h | Ayudante montador de prefabricados interiores. (mano de obra) | 0.902 | 18.17 | 16.39 |
| % | % | Costes directos complementarios | 2 % | 110.21 | 2.20 |
|  |  | Costes directos |  |  | 112.41 |
