# Dintel de bloque en "U" cerámico

- Propiedad del archivo: CYPE INGENIEROS, S.A.
- Formato: FIEBDC-3/2002
- Ámbito geográfico: Región de Murcia
- Divisa: EUR
- Costes indirectos: 3.00 %
- IVA: 21.00 %

## F Fachadas y particiones

### FC Dinteles, cargaderos y cajones de persiana

#### FCF De fábrica de bloques cerámicos

**FCF020** Ud Dintel de bloque en "U" cerámico, de 20 cm de anchura, 20 cm de altura y 140 cm de longitud, para revestir, recibido con mortero de cemento industrial, color gris, M-5, suministrado a granel; con refuerzo de hormigón de relleno preparado en obra, vertido con cubilote, y acero UNE-EN 10080 B 500 S, cuantía 1,54 kg; apeo mediante 2 puntales metálicos telescópicos, amortizables en 150 usos y tablones de madera, amortizables en 10 usos.
Ejecución de dintel de bloque en "U" cerámico, de 20 cm de anchura, 20 cm de altura y 140 cm de longitud, para revestir, recibido con mortero de cemento industrial, color gris, M-5, suministrado a granel; con refuerzo de hormigón de relleno preparado en obra, vertido con cubilote, y acero UNE-EN 10080 B 500 S, cuantía 1,54 kg. Incluso p/p de replanteo, nivelación y aplomado, montaje y desmontaje de apeo compuesto por 2 puntales metálicos telescópicos, amortizables en 150 usos y tablones de madera de pino, amortizables en 10 usos, mermas y roturas, elaboración de la ferralla (corte, doblado y conformado de elementos) en taller industrial y montaje en el lugar definitivo de su colocación en obra y limpieza.
Incluye: Limpieza y nivelación de la superficie de apoyo. Replanteo y marcado de ejes de apoyo en el hueco de paso. Replanteo y corte de los tablones. Instalación del apeo. Colocación de los bloques. Colocación de las armaduras. Preparación del hormigón. Vertido, vibrado y curado del hormigón. Desmontaje y retirada del apeo.
Criterio de medición de proyecto: Número de unidades previstas, según documentación gráfica de Proyecto.
Criterio de medición de obra: Se medirá el número de unidades realmente ejecutadas según especificaciones de Proyecto.

| Código | Ud | Descripción | Rendimiento | Precio | Importe |
|---|---|---|---|---|---|
| mt02bcr025c | Ud | Bloque en "U" cerámico, de 20 cm de anchura, 20 cm de altura y 140 cm de longitud, para revestir, para formación de dinteles. (material) | 1.000 | 22.42 | 22.42 |
| mt07aco010c | kg | Ferralla elaborada en taller industrial con acero en barras corrugadas, UNE-EN 10080 B 500 S, de varios diámetros. (material) | 1.540 | 0.81 | 1.25 |
| mt08var050 | kg | Alambre galvanizado para atar, de 1,30 mm de diámetro. (material) | 0.035 | 1.10 | 0.04 |
| mt09mif010cb | t | Mortero industrial para albañilería, de cemento, color gris, categoría M-5 (resistencia a compresión 5 N/mm²), suministrado a granel, según UNE-EN 998-2. (material) | 0.001 | 29.50 | 0.03 |
| mt08aaa010a | m³ | Agua. (material) | 0.014 | 1.50 | 0.02 |
| mt08cem011a | kg | Cemento Portland CEM II/B-L 32,5 R, color gris, en sacos, según UNE-EN 197-1. (material) | 24.358 | 0.10 | 2.44 |
| mt01arg006 | t | Arena de cantera, para hormigón preparado en obra. (material) | 0.033 | 16.79 | 0.55 |
| mt01arg007a | t | Árido grueso homogeneizado, de tamaño máximo 12 mm. (material) | 0.066 | 16.64 | 1.10 |
| mt50spa050m | m³ | Tablón de madera de pino, dimensiones 20x7,2 cm. (material) | 0.004 | 305.00 | 1.22 |
| mt50spa101 | kg | Clavos de acero. (material) | 0.053 | 1.30 | 0.07 |
| mt50spa081a | Ud | Puntal metálico telescópico, de hasta 3 m de altura. (material) | 0.014 | 13.37 | 0.19 |
| mq06hor010 | h | Hormigonera. (maquinaria) | 0.040 | 1.68 | 0.07 |
| mq06mms010 | h | Mezclador continuo con silo, para mortero industrial en seco, suministrado a granel. (maquinaria) | 0.092 | 1.73 | 0.16 |
| op00ciz020 |  | Cizalla para acero en barras corrugadas. | 1.000 | 0.00 | 0.00 |
| au00auh010 |  | Cubilote. | 1.000 | 0.00 | 0.00 |
| mo021 | h | Oficial 1ª construcción en trabajos de albañilería. (mano de obra) | 0.112 | 17.64 | 1.98 |
| mo114 | h | Peón ordinario construcción en trabajos de albañilería. (mano de obra) | 0.138 | 16.33 | 2.25 |
| mo043 | h | Oficial 1ª ferrallista. (mano de obra) | 0.031 | 18.52 | 0.57 |
| mo090 | h | Ayudante ferrallista. (mano de obra) | 0.031 | 17.80 | 0.55 |
| % | % | Costes directos complementarios | 2 % | 34.91 | 0.70 |
|  |  | Costes directos |  |  | 35.61 |
