# Persiana de lamas fijas prefabricada de hormigón de 20x40 cm, de color gris

- Propiedad del archivo: CYPE INGENIEROS, S.A.
- Formato: FIEBDC-3/2002
- Programa: Ejecutar Precios de Murcia en formato HTML
- Ámbito geográfico: Región de Murcia
- Divisa: EUR
- Costes indirectos: 0.03 %
- IVA: 21.00 %

## F Fachadas

### FD Defensas de exteriores

#### FDP Persianas y capialzados

**FDP020** Ud Persiana de lamas fijas prefabricada de hormigón de 20x40 cm, de color gris.
Suministro y montaje de persiana de lamas fijas prefabricada de hormigón de 20x40 cm, de color gris, recibida con mortero de cemento M-5. Totalmente montada.
Incluye: Replanteo de la pieza en el hueco. Colocación y aplomado. Repaso de juntas y limpieza.
Criterio de medición de proyecto: Número de unidades previstas, según documentación gráfica de Proyecto.
Criterio de medición de obra: Se medirá el número de unidades realmente ejecutadas según especificaciones de Proyecto.

| Código | Ud | Descripción | Rendimiento | Precio | Importe |
|---|---|---|---|---|---|
| mt09mor010c | m³ | Mortero de cemento CEM II/B-P 32,5 N tipo M-5, confeccionado en obra con 250 kg/m³ de cemento y una proporción en volumen 1/6. (material) | 0.003 | 115.30 | 0.35 |
| mt20thp010a | Ud | Persiana de lamas fijas prefabricadas de hormigón, 20x40 cm, color gris. (material) | 1.000 | 11.84 | 11.84 |
| mo019 | h | Oficial 1ª construcción. (mano de obra) | 0.495 | 17.39 | 8.61 |
| mo105 | h | Peón ordinario construcción. (mano de obra) | 0.247 | 16.13 | 3.98 |
| % | % | Costes directos complementarios | 2 % | 24.78 | 0.50 |
|  |  | Costes directos |  |  | 25.28 |
