# Muro de fachada

- Propiedad del archivo: CYPE INGENIEROS, S.A.
- Formato: FIEBDC-3/2002
- Ámbito geográfico: Región de Murcia
- Divisa: EUR
- Costes indirectos: 3.00 %
- IVA: 21.00 %

## F Fachadas y particiones

### FF Fábrica no estructural

#### FFZ Hoja exterior para revestir en fachada

**FFZ060** m² Muro de fachada, de 25 cm de espesor de fábrica, de bloque cerámico machihembrado para revestir, 25x30x25 cm, con huecos verticales que permiten el paso de instalaciones sin rozas, recibida con mortero de cemento industrial, color gris, M-5, suministrado a granel; revestimiento de los frentes de forjado con piezas cerámicas con huecos verticales, colocadas con mortero de alta adherencia, formación de dinteles mediante hormigón armado (no incluido en este precio).
Ejecución de muro de fachada de 25 cm de espesor de fábrica, de bloque cerámico machihembrado para revestir, 25x30x25 cm, con huecos verticales que permiten el paso de instalaciones sin rozas, recibida con mortero de cemento industrial, color gris, M-5, suministrado a granel. Incluso p/p de replanteo, nivelación y aplomado, mermas y roturas, enjarjes, revestimiento de los frentes de forjado con piezas cerámicas con huecos verticales, colocadas con mortero de alta adherencia, formación de dinteles mediante hormigón armado (no incluido en este precio), jambas y mochetas, ejecución de encuentros y puntos singulares y limpieza.
Incluye: Definición de los planos de fachada mediante plomos. Replanteo, planta a planta. Marcado en los pilares de los niveles de referencia general de planta y de nivel de pavimento. Asiento de la primera hilada sobre capa de mortero. Colocación y aplomado de miras de referencia. Tendido de hilos entre miras. Colocación de plomos fijos en las aristas. Colocación de las piezas por hiladas a nivel. Revestimiento de los frentes de forjado, muros y pilares. Realización de todos los trabajos necesarios para la resolución de los huecos. Encuentros de la fábrica con fachadas, pilares y tabiques. Encuentro de la fábrica con el forjado superior. Limpieza del paramento.
Criterio de medición de proyecto: Superficie medida según documentación gráfica de Proyecto, sin duplicar esquinas ni encuentros, incluyendo el revestimiento de los frentes de forjado, deduciendo los huecos de superficie mayor de 4 m².
Criterio de medición de obra: Se medirá la superficie realmente ejecutada según especificaciones de Proyecto, sin duplicar esquinas ni encuentros, incluyendo el revestimiento de los frentes de forjado, deduciendo los huecos de superficie mayor de 4 m².

| Código | Ud | Descripción | Rendimiento | Precio | Importe |
|---|---|---|---|---|---|
| mt04lkk030a | Ud | Bloque cerámico machihembrado para revestir, 25x30x25 cm, con huecos verticales que permiten el paso de instalaciones sin rozas, densidad 754 kg/m³, con aislamiento global de 50 dB(A) entre 100 y 5000 Hz, según UNE-EN 771-1. (material) | 12.900 | 2.09 | 26.96 |
| mt08aaa010a | m³ | Agua. (material) | 0.006 | 1.50 | 0.01 |
| mt09mif010cb | t | Mortero industrial para albañilería, de cemento, color gris, categoría M-5 (resistencia a compresión 5 N/mm²), suministrado a granel, según UNE-EN 998-2. (material) | 0.034 | 29.50 | 1.00 |
| mt04lkk010a | Ud | Ladrillo cerámico machihembrado para revestir, 33x30x7 cm, con huecos verticales que permiten el paso de instalaciones sin rozas, densidad 846 kg/m³, según UNE-EN 771-1. (material) | 1.300 | 0.82 | 1.07 |
| mq06mms010 | h | Mezclador continuo con silo, para mortero industrial en seco, suministrado a granel. (maquinaria) | 0.150 | 1.73 | 0.26 |
| op00amo010 |  | Amoladora o radial. | 1.000 | 0.00 | 0.00 |
| mo021 | h | Oficial 1ª construcción en trabajos de albañilería. (mano de obra) | 0.631 | 17.64 | 11.13 |
| mo114 | h | Peón ordinario construcción en trabajos de albañilería. (mano de obra) | 0.357 | 16.33 | 5.83 |
| % | % | Costes directos complementarios | 3 % | 46.26 | 1.39 |
|  |  | Costes directos |  |  | 47.65 |
