# Revestimiento exterior de fachada, de chapa de perfil arquitectónico

- Propiedad del archivo: CYPE INGENIEROS, S.A.
- Formato: FIEBDC-3/2002
- Ámbito geográfico: Región de Murcia
- Divisa: EUR
- Costes indirectos: 3.00 %
- IVA: 21.00 %

## F Fachadas y particiones

### FL Fachadas ligeras

#### FLM Revestimiento exterior de chapas de perfil arquitectónico

**FLM020** m² Revestimiento exterior de fachada, de chapa de perfil arquitectónico.
Revestimiento exterior de fachada, de chapa perforada de perfil arquitectónico, con un porcentaje de huecos del 35%, de acero galvanizado prelacado, sección ondulada, altura de onda 44 mm, anchura útil 930 mm, espesor 0,60 mm, entre 1,8 y 13,5 m de longitud, color blanco, Euroclase C-s3, d0 de reacción al fuego. Colocación en posición vertical mediante sistema de fijación vista, con solapes transversales y longitudinales de 100 mm.
Criterio de valoración económica: El precio no incluye la subestructura soporte.
Incluye: Limpieza y preparación de la superficie soporte. Replanteo de las juntas de dilatación y paños de trabajo. Replanteo del despiece del revestimiento y de los puntos de anclaje de la subestructura soporte. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt13ccg210ac | m² | Chapa perforada de perfil arquitectónico, con un porcentaje de huecos del 35%, de acero galvanizado prelacado, sección ondulada, altura de onda 44 mm, anchura útil 930 mm, espesor 0,6 mm, entre 1,8 y 13,5 m de longitud, color blanco, Euroclase C-s3, d0 de reacción al fuego. (material) | 1.200 | 10.82 | 12.98 |
| mt13ccg205d | Ud | Incremento del precio por m² de chapa de perfil arquitectónico, para revestimientos de superficie mayor de 200 m². (material) | 1.000 | 2.91 | 2.91 |
| mt13ccg206a | Ud | Kit de accesorios de acero galvanizado para fijación vista de chapas de perfil arquitectónico, sobre subestructura soporte. (material) | 1.000 | 2.91 | 2.91 |
| op00ato010 |  | Atornillador. | 1.000 | 0.00 | 0.00 |
| mo052 | h | Oficial 1ª montador de sistemas de fachadas prefabricadas. (mano de obra) | 0.630 | 23.16 | 14.59 |
| mo099 | h | Ayudante montador de sistemas de fachadas prefabricadas. (mano de obra) | 0.630 | 21.78 | 13.72 |
| % | % | Costes directos complementarios | 3 % | 47.11 | 1.41 |
|  |  | Costes directos |  |  | 48.52 |
