# Remate para coronación de cerramiento de paneles de acero, de chapa plegada de acero, con acabado galvanizado, de 0,6 mm de espesor, 30 cm de desarrollo y 4 pliegues

- Propiedad del archivo: CYPE INGENIEROS, S.A.
- Formato: FIEBDC-3/2002
- Ámbito geográfico: Región de Murcia
- Divisa: EUR
- Costes indirectos: 3.00 %
- IVA: 21.00 %

## F Fachadas y particiones

### FL Fachadas ligeras

#### FLX Remates de chapa plegada de acero

**FLX010** m Remate para coronación de cerramiento de paneles de acero, de chapa plegada de acero, con acabado galvanizado, de 0,6 mm de espesor, 30 cm de desarrollo y 4 pliegues.
Suministro y colocación de remate para coronación de cerramiento de paneles de acero, de chapa plegada de acero, con acabado galvanizado, de 0,6 mm de espesor, 30 cm de desarrollo y 4 pliegues, colocado con fijaciones mecánicas.
Incluye: Replanteo y colocación del remate. Fijación mecánica.
Criterio de medición de proyecto: Longitud medida según documentación gráfica de Proyecto, incrementada en 5 cm a cada lado.
Criterio de medición de obra: Se medirá la longitud realmente ejecutada según especificaciones de Proyecto, incluyendo las entregas en los apoyos.

| Código | Ud | Descripción | Rendimiento | Precio | Importe |
|---|---|---|---|---|---|
| mt12www020cdb | m | Chapa plegada de acero, con acabado galvanizado, de 0,6 mm de espesor, 30 cm de desarrollo y 4 pliegues, para remate de coronación. (material) | 1.000 | 4.07 | 4.07 |
| mt13ccg030b | Ud | Tornillo autorroscante de 6,5x130 mm de acero galvanizado, con arandela. (material) | 6.000 | 0.32 | 1.92 |
| mo051 | h | Oficial 1ª montador de cerramientos industriales. (mano de obra) | 0.293 | 18.23 | 5.34 |
| mo098 | h | Ayudante montador de cerramientos industriales. (mano de obra) | 0.146 | 16.95 | 2.47 |
| % | % | Costes directos complementarios | 2 % | 13.80 | 0.28 |
|  |  | Costes directos |  |  | 14.08 |
