# Cerramiento acristalado poligonal con perfiles en "U" de vidrio impreso translúcido, colocados en greca para pared simple

- Propiedad del archivo: CYPE INGENIEROS, S.A.
- Formato: FIEBDC-3/2002
- Ámbito geográfico: Región de Murcia
- Divisa: EUR
- Costes indirectos: 3.00 %
- IVA: 21.00 %

## F Fachadas y particiones

### FU Cerramientos acristalados y paredes acristaladas

#### FUO Cerramientos acristalados de perfiles en "U"

**FUO010** m² Cerramiento acristalado poligonal con perfiles en "U" de vidrio impreso translúcido, colocados en greca para pared simple.
Suministro y montaje de cerramiento acristalado poligonal con perfiles en "U" de vidrio impreso translúcido, de 41+262+41 mm y 6 mm de espesor, colocados en greca para pared simple. Incluso p/p de perfiles perimetrales de aluminio (inferiores, superiores y verticales), tapajuntas con perfiles de cierre en lados verticales y horizontales, bandas de apoyo en poliestireno, calzos de acuñado, separadores, tacos de fijación de poliestireno y sellado elástico.
Incluye: Recibido del bastidor a obra. Situación de bandas de apoyo en perfil perimetral inferior. Colocación de los perfiles y de los calzos especiales de apoyo y separación. Retacado inferior y superior de los perfiles. Colocación de los perfiles perimetrales de cierre. Sellado de juntas.
Criterio de medición de proyecto: Superficie medida según documentación gráfica de Proyecto, sin duplicar esquinas ni encuentros, deduciendo los huecos de superficie mayor de 3 m².
Criterio de medición de obra: Se medirá la superficie realmente ejecutada según especificaciones de Proyecto, sin duplicar esquinas ni encuentros, deduciendo los huecos de superficie mayor de 3 m².

| Código | Ud | Descripción | Rendimiento | Precio | Importe |
|---|---|---|---|---|---|
| mt21vcg010a | m² | Vidrio impreso sin armar de perfil en U, incoloro, incluso p/p de perfiles perimetrales, banda de apoyo y tacos de fijación. Según UNE-EN 572-7 y UNE-EN 572-9. (material) | 1.012 | 43.49 | 44.01 |
| mt21vva010 | m | Sellado de juntas mediante la aplicación con pistola de silicona sintética incolora. (material) | 3.000 | 0.85 | 2.55 |
| mt21vva021 | Ud | Material auxiliar para la colocación de vidrios. (material) | 2.000 | 1.26 | 2.52 |
| mo055 | h | Oficial 1ª cristalero. (mano de obra) | 1.107 | 19.05 | 21.09 |
| mo110 | h | Ayudante cristalero. (mano de obra) | 1.107 | 18.31 | 20.27 |
| % | % | Costes directos complementarios | 2 % | 90.44 | 1.81 |
|  |  | Costes directos |  |  | 92.25 |
