# Bandeja de chapa plegada de acero galvanizado, espesor 1 mm, desarrollo 300 mm y 3 pliegues; colocación con adhesivo bituminoso de aplicación en frío

- Propiedad del archivo: CYPE INGENIEROS, S.A.
- Formato: FIEBDC-3/2002
- Ámbito geográfico: Región de Murcia
- Divisa: EUR
- Costes indirectos: 3.00 %
- IVA: 21.00 %

## H Remates y ayudas

### HR Remates

#### HRA De acero galvanizado

**HRA100** m Bandeja de chapa plegada de acero galvanizado, espesor 1 mm, desarrollo 300 mm y 3 pliegues; colocación con adhesivo bituminoso de aplicación en frío.
Bandeja de chapa plegada de acero galvanizado, espesor 1 mm, desarrollo 300 mm y 3 pliegues; colocación con adhesivo bituminoso de aplicación en frío.
Incluye: Replanteo de las piezas. Corte de las piezas. Colocación, aplomado, nivelación y alineación. Resolución de encuentros y de puntos singulares.
Criterio de medición de proyecto: Longitud medida según documentación gráfica de Proyecto.
Criterio de medición de obra: Se medirá la longitud realmente ejecutada según especificaciones de Proyecto.

| Código | Ud | Descripción | Rendimiento | Precio | Importe |
|---|---|---|---|---|---|
| mt20wwr010 | kg | Adhesivo bituminoso de aplicación en frío, para chapas metálicas. (material) | 0.750 | 6.08 | 4.56 |
| mt26cpa010ob | m | Bandeja de chapa plegada de acero galvanizado, espesor 1 mm, desarrollo 300 mm y 3 pliegues. (material) | 1.000 | 4.13 | 4.13 |
| mo018 | h | Oficial 1ª cerrajero. (mano de obra) | 0.117 | 19.17 | 2.24 |
| mo059 | h | Ayudante cerrajero. (mano de obra) | 0.117 | 18.24 | 2.13 |
| % | % | Costes directos complementarios | 2 % | 13.06 | 0.26 |
|  |  | Costes directos |  |  | 13.32 |
