# Recercado realizado mediante piezas de hormigón polímero, de color gris, de 25x15x2 cm

- Propiedad del archivo: CYPE INGENIEROS, S.A.
- Formato: FIEBDC-3/2002
- Ámbito geográfico: Región de Murcia
- Divisa: EUR
- Costes indirectos: 3.00 %
- IVA: 21.00 %

## H Remates y ayudas

### HR Remates

#### HRC Recercados

**HRC010** m Recercado realizado mediante piezas de hormigón polímero, de color gris, de 25x15x2 cm.
Formación de recercado de hueco de fachada con piezas de hormigón polímero, de color gris, de 25x15x2 cm con cartela, recibidas con una capa de mortero de cemento, industrial, con aditivo hidrófugo, M-15, con un espesor de 15 mm, sobre la que se introducen los anclajes metálicos, previendo una junta de 5 mm entre piezas. Incluso fijaciones metálicas y sellado de juntas en las uniones entre piezas y con la fachada con masilla de poliuretano de gran flexibilidad.
Incluye: Preparación de la superficie de apoyo. Replanteo de las piezas en el hueco. Colocación, aplomado, nivelación y alineación de las piezas. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.009 | 39.80 | 0.36 |
| mt20wwa040 | kg | Adhesivo cementoso flexible y de gran adherencia. (material) | 3.017 | 0.50 | 1.51 |
| mt20rhl010c | m | Piezas prefabricadas de hormigón polímero que incluyen jamba y moldura, de color gris, de 25x15x2 cm, con anclaje metálico de acero inoxidable, para formación de recercado de huecos de fachada. (material) | 1.100 | 22.69 | 24.96 |
| mt20wwa025 | m | Perfil de espuma de polietileno, de 6 mm de diámetro, para relleno de juntas. (material) | 0.500 | 0.39 | 0.20 |
| mt20wwa035 | Ud | Bote de imprimación para masillas (250 cm³). (material) | 0.054 | 5.35 | 0.29 |
| mt20wwa030 | Ud | Bote de masilla de poliuretano impermeable (310 cm³). (material) | 0.108 | 5.25 | 0.57 |
| op00amo010 |  | Amoladora o radial. | 1.000 | 0.00 | 0.00 |
| mo020 | h | Oficial 1ª construcción. (mano de obra) | 0.346 | 17.39 | 6.02 |
| mo113 | h | Peón ordinario construcción. (mano de obra) | 0.374 | 16.13 | 6.03 |
| % | % | Costes directos complementarios | 2 % | 39.95 | 0.80 |
|  |  | Costes directos |  |  | 40.75 |
