# Vierteaguas cerámico de gres rústico natural en piezas de 30x30x1,3 cm

- Propiedad del archivo: CYPE INGENIEROS, S.A.
- Formato: FIEBDC-3/2002
- Ámbito geográfico: Región de Murcia
- Divisa: EUR
- Costes indirectos: 3.00 %
- IVA: 21.00 %

## H Remates y ayudas

### HR Remates

#### HRC Cerámicos

**HRC030** m Vierteaguas cerámico de gres rústico natural en piezas de 30x30x1,3 cm, recibido con mortero de cemento, industrial, con aditivo hidrófugo, M-10 y rejuntado entre piezas y de las uniones con los muros con mortero de juntas cementoso con absorción de agua reducida, CG2, para juntas entre 3 y 15 mm.
Formación de vierteaguas cerámico de gres rústico natural en piezas de 30x30x1,3 cm, con goterón y empotrado en las jambas, cubriendo los alféizares, los salientes de los paramentos, las cornisas de fachada, etc., recibido con mortero de cemento, industrial, con aditivo hidrófugo, M-10, creando una pendiente suficiente para evacuar el agua y rejuntado entre piezas y de las uniones con los muros con mortero de juntas cementoso con absorción de agua reducida, CG2, para juntas entre 3 y 15 mm. Incluso p/p de replanteo, cortes y limpieza final.
Incluye: Replanteo de las piezas en el hueco o remate. Preparación y regularización del soporte. Colocación con mortero de las piezas. Relleno de juntas y limpieza del vierteaguas.
Criterio de medición de proyecto: Longitud del ancho del hueco, medida según documentación gráfica de Proyecto, incrementada en 5 cm a cada lado.
Criterio de medición de obra: Se medirá la longitud realmente ejecutada según especificaciones de Proyecto, incluyendo los empotramientos en las jambas.

| Código | Ud | Descripción | Rendimiento | Precio | Importe |
|---|---|---|---|---|---|
| mt20vce010ad | m | Vierteaguas cerámico de gres rústico natural en piezas de 30x30x1,3 cm, con goterón. (material) | 1.050 | 8.47 | 8.89 |
| mt08aaa010a | m³ | Agua. (material) | 0.006 | 1.50 | 0.01 |
| mt09mif010ka | t | Mortero industrial para albañilería, de cemento, color gris, con aditivo hidrófugo, categoría M-10 (resistencia a compresión 10 N/mm²), suministrado en sacos, según UNE-EN 998-2. (material) | 0.015 | 38.05 | 0.57 |
| mt09mcr070a | kg | Mortero de juntas cementoso con resistencia elevada a la abrasión y absorción de agua reducida, CG2, para junta abierta entre 3 y 15 mm, según UNE-EN 13888. (material) | 0.075 | 0.99 | 0.07 |
| op00amo010 |  | Amoladora o radial. | 1.000 | 0.00 | 0.00 |
| mo020 | h | Oficial 1ª construcción. (mano de obra) | 0.293 | 17.64 | 5.17 |
| mo113 | h | Peón ordinario construcción. (mano de obra) | 0.340 | 16.33 | 5.55 |
| % | % | Costes directos complementarios | 2 % | 20.26 | 0.41 |
|  |  | Costes directos |  |  | 20.67 |
