# Pasamanos cerámico

- Propiedad del archivo: CYPE INGENIEROS, S.A.
- Formato: FIEBDC-3/2002
- Ámbito geográfico: Región de Murcia
- Divisa: EUR
- Costes indirectos: 3.00 %
- IVA: 21.00 %

## H Remates y ayudas

### HR Remates de fachada

#### HRC Cerámicos

**HRC050** m Pasamanos cerámico.
Pasamanos de gres esmaltado extrusionado, de 24,5x15x3,8 cm, y 12 cm de dimensión interior; recibido con mortero de cemento, industrial, con aditivo hidrófugo, M-5; y rejuntado entre piezas y, en su caso, de las uniones con los muros con mortero de juntas cementoso con absorción de agua reducida, CG2, para juntas entre 3 y 15 mm.
Incluye: Preparación de la superficie de apoyo. Replanteo de las piezas. Corte de las piezas. Colocación con mortero de las piezas. Relleno de juntas y limpieza. Rejuntado y limpieza.
Criterio de medición de proyecto: Longitud medida a ejes, según documentación gráfica de Proyecto.
Criterio de medición de obra: Se medirá, a ejes, la longitud realmente ejecutada según especificaciones de Proyecto.

| Código | Ud | Descripción | Rendimiento | Precio | Importe |
|---|---|---|---|---|---|
| mt08aaa010a | m³ | Agua. (material) | 0.006 | 1.50 | 0.01 |
| mt09mif010ca | t | Mortero industrial para albañilería, de cemento, color gris, categoría M-5 (resistencia a compresión 5 N/mm²), suministrado en sacos, según UNE-EN 998-2. (material) | 0.015 | 53.48 | 0.80 |
| mt20pcg010a | m | Pasamanos de gres esmaltado extrusionado, de 24,5x15x3,8 cm, y 12 cm de dimensión interior. (material) | 1.000 | 9.79 | 9.79 |
| mt09mcr070a | kg | Mortero de juntas cementoso con resistencia elevada a la abrasión y absorción de agua reducida, CG2, para junta abierta entre 3 y 15 mm, según UNE-EN 13888. (material) | 0.030 | 0.99 | 0.03 |
| mo020 | h | Oficial 1ª construcción. (mano de obra) | 0.337 | 22.53 | 7.59 |
| mo113 | h | Peón ordinario construcción. (mano de obra) | 0.383 | 21.19 | 8.12 |
| % | % | Costes directos complementarios | 2 % | 26.34 | 0.53 |
|  |  | Costes directos |  |  | 26.87 |
