# Cubrepilar de hormigón polímero de superficie pulida, de color, de 30x30 cm

- Propiedad del archivo: CYPE INGENIEROS, S.A.
- Formato: FIEBDC-3/2002
- Ámbito geográfico: Región de Murcia
- Divisa: EUR
- Costes indirectos: 3.00 %
- IVA: 21.00 %

## H Remates y ayudas

### HR Remates

#### HRP Cubrepilares

**HRP010** Ud Cubrepilar de hormigón polímero de superficie pulida, de color, de 30x30 cm.
Formación de cubrepilar de hormigón polímero de superficie pulida, de color, de 30x30 cm, con anclaje metálico de acero inoxidable, recibido con una capa de mortero de cemento, industrial, con aditivo hidrófugo, M-15, con un espesor de 15 mm, sobre la que se introducen los anclajes metálicos. Incluso sellado con masilla de poliuretano de gran flexibilidad.
Incluye: Replanteo de la pieza. Colocación, aplomado, nivelación y alineación de la pieza. Limpieza.
Criterio de medición de proyecto: Número de unidades previstas, según documentación gráfica de Proyecto.
Criterio de medición de obra: Se medirá el número de unidades realmente ejecutadas según especificaciones de Proyecto.

| Código | Ud | Descripción | Rendimiento | Precio | Importe |
|---|---|---|---|---|---|
| mt08aaa010a | m³ | Agua. (material) | 0.006 | 1.50 | 0.01 |
| mt09mif010la | t | Mortero industrial para albañilería, de cemento, color gris, con aditivo hidrófugo, categoría M-15 (resistencia a compresión 15 N/mm²), suministrado en sacos, según UNE-EN 998-2. (material) | 0.004 | 39.80 | 0.16 |
| mt20wwa040 | kg | Adhesivo cementoso flexible y de gran adherencia. (material) | 0.540 | 0.50 | 0.27 |
| mt20aho030i | Ud | Cubrepilar de hormigón polímero de superficie pulida, de color, de 30x30 cm, con anclaje metálico de acero inoxidable. (material) | 1.000 | 24.35 | 24.35 |
| op00amo010 |  | Amoladora o radial. | 1.000 | 0.00 | 0.00 |
| mo020 | h | Oficial 1ª construcción. (mano de obra) | 0.173 | 17.39 | 3.01 |
| mo113 | h | Peón ordinario construcción. (mano de obra) | 0.185 | 16.13 | 2.98 |
| % | % | Costes directos complementarios | 2 % | 30.78 | 0.62 |
|  |  | Costes directos |  |  | 31.40 |
