# Bandeja de chapa plegada de acero prelacado, espesor 1 mm, desarrollo 600 mm y 5 pliegues

- Propiedad del archivo: CYPE INGENIEROS, S.A.
- Formato: FIEBDC-3/2002
- Ámbito geográfico: Región de Murcia
- Divisa: EUR
- Costes indirectos: 3.00 %
- IVA: 21.00 %

## H Remates y ayudas

### HR Remates

#### HRR De acero prelacado

**HRR100** m Bandeja de chapa plegada de acero prelacado, espesor 1 mm, desarrollo 600 mm y 5 pliegues.
Suministro y colocación de bandeja de chapa plegada de acero prelacado, espesor 1 mm, desarrollo 600 mm y 5 pliegues, fijada al soporte con tornillo autotaladrante de acero galvanizado.
Incluye: Replanteo. Presentación de las chapas. Aplomado y nivelación. Resolución de encuentros y de puntos singulares.
Criterio de medición de proyecto: Longitud medida según documentación gráfica de Proyecto.
Criterio de medición de obra: Se medirá la longitud realmente ejecutada según especificaciones de Proyecto.

| Código | Ud | Descripción | Rendimiento | Precio | Importe |
|---|---|---|---|---|---|
| mt26cpa010Jd | m | Bandeja de chapa plegada de acero prelacado, espesor 1 mm, desarrollo 600 mm y 5 pliegues. (material) | 1.000 | 7.18 | 7.18 |
| mt12www050 | Ud | Tornillo autotaladrante de acero galvanizado. (material) | 1.000 | 0.03 | 0.03 |
| mo018 | h | Oficial 1ª cerrajero. (mano de obra) | 0.117 | 17.91 | 2.10 |
| mo059 | h | Ayudante cerrajero. (mano de obra) | 0.117 | 17.03 | 1.99 |
| % | % | Costes directos complementarios | 2 % | 11.30 | 0.23 |
|  |  | Costes directos |  |  | 11.53 |
