# Colocación y fijación de pequeño elemento, mediante recibido al paramento de fábrica de ladrillo cerámico hueco, con mortero de cemento, industrial, con aditivo hidrófugo, M-5

- Propiedad del archivo: CYPE INGENIEROS, S.A.
- Formato: FIEBDC-3/2002
- Ámbito geográfico: Región de Murcia
- Divisa: EUR
- Costes indirectos: 3.00 %
- IVA: 21.00 %

## H Remates y ayudas

### HY Ayudas

#### HYR Recibidos

**HYR100** Ud Colocación y fijación de pequeño elemento, mediante recibido al paramento de fábrica de ladrillo cerámico hueco, con mortero de cemento, industrial, con aditivo hidrófugo, M-5.
Colocación y fijación de pequeño elemento, mediante recibido al paramento de fábrica de ladrillo cerámico hueco, con mortero de cemento, industrial, con aditivo hidrófugo, M-5. Incluso p/p de replanteo.
Incluye: Replanteo. Apertura de huecos. Tapado de huecos.
Criterio de medición de proyecto: Número de unidades previstas, según documentación gráfica de Proyecto.
Criterio de medición de obra: Se medirá el número de unidades realmente ejecutadas según especificaciones de Proyecto.

| Código | Ud | Descripción | Rendimiento | Precio | Importe |
|---|---|---|---|---|---|
| mt08aaa010a | m³ | Agua. (material) | 0.006 | 1.50 | 0.01 |
| mt09mif010ia | t | Mortero industrial para albañilería, de cemento, color gris, con aditivo hidrófugo, categoría M-5 (resistencia a compresión 5 N/mm²), suministrado en sacos, según UNE-EN 998-2. (material) | 0.002 | 36.25 | 0.07 |
| mo020 | h | Oficial 1ª construcción. (mano de obra) | 0.226 | 17.39 | 3.93 |
| mo113 | h | Peón ordinario construcción. (mano de obra) | 0.113 | 16.13 | 1.82 |
| % | % | Costes directos complementarios | 2 % | 5.83 | 0.12 |
|  |  | Costes directos |  |  | 5.95 |
