# Colocación y fijación de pequeño elemento, mediante recibido al paramento de fábrica de ladrillo cerámico macizo, con pasta de yeso B1, acabado enlucido con yeso de aplicación en capa fina C6

- Propiedad del archivo: CYPE INGENIEROS, S.A.
- Formato: FIEBDC-3/2002
- Ámbito geográfico: Región de Murcia
- Divisa: EUR
- Costes indirectos: 3.00 %
- IVA: 21.00 %

## H Remates y ayudas

### HY Ayudas

#### HYR Recibidos

**HYR100** Ud Colocación y fijación de pequeño elemento, mediante recibido al paramento de fábrica de ladrillo cerámico macizo, con pasta de yeso B1, acabado enlucido con yeso de aplicación en capa fina C6.
Colocación y fijación de pequeño elemento, mediante recibido al paramento de fábrica de ladrillo cerámico macizo, con pasta de yeso B1, acabado enlucido con yeso de aplicación en capa fina C6. Incluso p/p de replanteo.
Incluye: Replanteo. Apertura de huecos. Tapado de huecos.
Criterio de medición de proyecto: Número de unidades previstas, según documentación gráfica de Proyecto.
Criterio de medición de obra: Se medirá el número de unidades realmente ejecutadas según especificaciones de Proyecto.

| Código | Ud | Descripción | Rendimiento | Precio | Importe |
|---|---|---|---|---|---|
| mt09pye010b | m³ | Pasta de yeso de construcción B1, según UNE-EN 13279-1. (material) | 0.001 | 78.89 | 0.08 |
| mt09pye010a | m³ | Pasta de yeso para aplicación en capa fina C6, según UNE-EN 13279-1. (material) | 0.001 | 88.58 | 0.09 |
| mo020 | h | Oficial 1ª construcción. (mano de obra) | 0.282 | 17.39 | 4.90 |
| mo113 | h | Peón ordinario construcción. (mano de obra) | 0.248 | 16.13 | 4.00 |
| % | % | Costes directos complementarios | 2 % | 9.07 | 0.18 |
|  |  | Costes directos |  |  | 9.25 |
