# Distribuidor de 5-1000 MHz de 4 salidas, de 9 dB de pérdidas de inserción

- Propiedad del archivo: CYPE INGENIEROS, S.A.
- Formato: FIEBDC-3/2002
- Ámbito geográfico: Región de Murcia
- Divisa: EUR
- Costes indirectos: 3.00 %
- IVA: 21.00 %

## I Instalaciones

### IA Audiovisuales

#### IAA Red de cables coaxiales

**IAA115** Ud Distribuidor de 5-1000 MHz de 4 salidas, de 9 dB de pérdidas de inserción.
Distribuidor de 5-1000 MHz de 4 salidas, de 9 dB de pérdidas de inserción.
Incluye: Colocación del distribuidor. Conexionado y comprobación de su correcto funcionamiento.
Criterio de medición de proyecto: Número de unidades previstas, según documentación gráfica de Proyecto.
Criterio de medición de obra: Se medirá el número de unidades realmente ejecutadas según especificaciones de Proyecto.

| Código | Ud | Descripción | Rendimiento | Precio | Importe |
|---|---|---|---|---|---|
| mt40irt023m | Ud | Distribuidor de 5-1000 MHz de 4 salidas, de 9 dB de pérdidas de inserción, con conectores tipo "F". (material) | 1.000 | 9.86 | 9.86 |
| mo001 | h | Oficial 1ª instalador de telecomunicaciones. (mano de obra) | 0.108 | 19.48 | 2.10 |
| mo056 | h | Ayudante instalador de telecomunicaciones. (mano de obra) | 0.108 | 18.16 | 1.96 |
| % | % | Costes directos complementarios | 2 % | 13.92 | 0.28 |
|  |  | Costes directos |  |  | 14.20 |
