# Control de sistema

- Propiedad del archivo: CYPE INGENIEROS, S.A.
- Formato: FIEBDC-3/2002
- Ámbito geográfico: Región de Murcia
- Divisa: EUR
- Costes indirectos: 3.00 %
- IVA: 21.00 %

## I Instalaciones

### IB Sistemas de climatización

#### IBL Sistema VRF (Mitsubishi Electric)

**IBL690** Ud Control de sistema, para 50 grupos o 50 unidades interiores de aire acondicionado (para 150 grupos o 150 unidades interiores de aire acondicionado en total para 3 redes M-Net, mediante módulos de expansión PAC-YG50ECA), con pantalla táctil a color, gama Melans, modelo AG-150A "MITSUBISHI ELECTRIC", con 2 módulos de expansión para control de sistema, con software para programación desde la web, gama Melans, FGWEBASIC, con software para la administración de cuentas de usuario, gama Melans, FG50WPCA.
Suministro e instalación de control de sistema, para 50 grupos o 50 unidades interiores de aire acondicionado (para 150 grupos o 150 unidades interiores de aire acondicionado en total para 3 redes M-Net, mediante módulos de expansión PAC-YG50ECA), con pantalla táctil a color, gama Melans, modelo AG-150A "MITSUBISHI ELECTRIC", 300x70,3x185 mm (empotrado: 300x25,6x185 mm), puerto Ethernet, puerto USB, visualización de iconos sobre planos en la pantalla, función marcha/paro, configuración de la temperatura de consigna, de la velocidad del ventilador y de la dirección del caudal de aire, limitación de funciones de mandos individuales, programación de 24 acciones para cada día de la semana, programación de cada grupo por separado, conectable al bus M-Net, con fuente de alimentación PAC-SC51KUA, con 2 módulos de expansión para control de sistema, con software para programación desde la web, gama Melans, FGWEBASIC, con software para la administración de cuentas de usuario, gama Melans, FG50WPCA. Totalmente montado, conexionado y probado.
Incluye: Replanteo. Colocación y fijación de los elementos. Conexionado.
Criterio de medición de proyecto: Número de unidades previstas, según documentación gráfica de Proyecto.
Criterio de medición de obra: Se medirá el número de unidades realmente ejecutadas según especificaciones de Proyecto.

| Código | Ud | Descripción | Rendimiento | Precio | Importe |
|---|---|---|---|---|---|
| mt42mee845a | Ud | Control de sistema, para 50 grupos o 50 unidades interiores de aire acondicionado (para 150 grupos o 150 unidades interiores de aire acondicionado en total para 3 redes M-Net, mediante módulos de expansión PAC-YG50ECA), con pantalla táctil a color, gama Melans, modelo AG-150A "MITSUBISHI ELECTRIC", 300x70,3x185 mm (empotrado: 300x25,6x185 mm), puerto Ethernet, puerto USB, visualización de iconos sobre planos en la pantalla, función marcha/paro, configuración de la temperatura de consigna, de la velocidad del ventilador y de la dirección del caudal de aire, limitación de funciones de mandos individuales, programación de 24 acciones para cada día de la semana, programación de cada grupo por separado, conectable al bus M-Net, con fuente de alimentación PAC-SC51KUA. (material) | 1.000 | 3640.00 | 3640.00 |
| mt42mee846a | Ud | Módulo de expansión para control de sistema, para 50 grupos o 50 unidades interiores de aire acondicionado, para red M-Net, gama Melans, modelo PAC-YG50ECA "MITSUBISHI ELECTRIC". (material) | 2.000 | 1685.00 | 3370.00 |
| mt42mee855a | Ud | Software para programación desde la web, gama Melans, FGWEBASIC "MITSUBISHI ELECTRIC", para controles centralizados AG-150A y EB-50, con función marcha/paro, configuración de la temperatura de consigna, de la velocidad del ventilador y de la dirección del caudal de aire, limitación de funciones de mandos individuales, programación de 24 acciones para cada día de la semana, 2 programaciones semanales, programación especial para 50 días específicos a 24 meses vista, programación de cada grupo por separado y habilitación del control centralizado como interfaz XML. (material) | 1.000 | 551.00 | 551.00 |
| mt42mee857a | Ud | Software para la administración de cuentas de usuario, gama Melans, FG50WPCA "MITSUBISHI ELECTRIC", extensión del software FGWEBASIC, para la creación de hasta 50 cuentas de usuario, pudiendo acceder cada uno de ellos al manejo de determinadas unidades de aire acondicionado desde un PC, prescindiendo de los controles remotos individuales, y limitación del control que el usuario puede ejercer sobre dichas unidades. (material) | 1.000 | 873.00 | 873.00 |
| mo005 | h | Oficial 1ª instalador de climatización. (mano de obra) | 1.055 | 17.97 | 18.96 |
| mo104 | h | Ayudante instalador de climatización. (mano de obra) | 1.055 | 16.67 | 17.59 |
| % | % | Costes directos complementarios | 2 % | 8470.55 | 169.41 |
|  |  | Costes directos |  |  | 8639.96 |
