# Caja para conexión de unidad exterior de aire acondicionado con recuperación de calor con unidad interior de aire acondicionado

- Propiedad del archivo: CYPE INGENIEROS, S.A.
- Formato: FIEBDC-3/2002
- Ámbito geográfico: Región de Murcia
- Divisa: EUR
- Costes indirectos: 3.00 %
- IVA: 21.00 %

## I Instalaciones

### IB Sistemas de climatización

#### IBR Sistema MRV (Haier)

**IBR510** Ud Caja para conexión de unidad exterior de aire acondicionado con recuperación de calor con unidad interior de aire acondicionado.
Caja para conexión de unidad exterior de aire acondicionado con recuperación de calor con unidad interior de aire acondicionado, para sistema aire-aire multi-split, para gas R-410A, modelo VP1-112C "HAIER", de una salida, capacidad de las unidades interiores conectadas aguas abajo menor o igual a 11,2 kW, número máximo de unidades interiores conectables 5, con conexiones roscadas para las tuberías de líquido, de succión de gas y de gas de alta presión, alimentación monofásica a 230 V, dimensiones 388x200x277 mm. Totalmente montada, conexionada y probada.
Incluye: Replanteo. Colocación y fijación de los elementos. Conexionado.
Criterio de medición de proyecto: Número de unidades previstas, según documentación gráfica de Proyecto.
Criterio de medición de obra: Se medirá el número de unidades realmente ejecutadas según especificaciones de Proyecto.

| Código | Ud | Descripción | Rendimiento | Precio | Importe |
|---|---|---|---|---|---|
| mt42hai580a | Ud | Caja para conexión de unidad exterior de aire acondicionado con recuperación de calor con unidad interior de aire acondicionado, para sistema aire-aire multi-split, para gas R-410A, modelo VP1-112C "HAIER", de una salida, capacidad de las unidades interiores conectadas aguas abajo menor o igual a 11,2 kW, número máximo de unidades interiores conectables 5, con conexiones roscadas para las tuberías de líquido, de succión de gas y de gas de alta presión, alimentación monofásica a 230 V, dimensiones 388x200x277 mm. (material) | 1.000 | 1080.00 | 1080.00 |
| mo005 | h | Oficial 1ª instalador de climatización. (mano de obra) | 1.068 | 22.41 | 23.93 |
| mo104 | h | Ayudante instalador de climatización. (mano de obra) | 1.068 | 21.04 | 22.47 |
| % | % | Costes directos complementarios | 2 % | 1126.40 | 22.53 |
|  |  | Costes directos |  |  | 1148.93 |
