# Acumulador de agua a gas, de condensación

- Propiedad del archivo: CYPE INGENIEROS, S.A.
- Formato: FIEBDC-3/2002
- Ámbito geográfico: Región de Murcia
- Divisa: EUR
- Costes indirectos: 3.00 %
- IVA: 21.00 %

## I Instalaciones

### IC Calefacción, refrigeración, climatización y A.C.S.

#### ICA Agua caliente

**ICA042** Ud Acumulador de agua a gas, de condensación.
Termoacumulador a gas butano y propano, de condensación, para el servicio de A.C.S., de suelo, cámara de combustión estanca y tiro forzado, capacidad útil 129 l, diámetro 560 mm, altura 1270 mm, potencia útil 36 kW, quemador de premezcla con baja emisión de NOx, encendido electrónico, cuba de acero inoxidable, aislamiento térmico de 50 mm de espesor de espuma de poliuretano libre de CFC, panel de control con diagnóstico y lectura digital de la temperatura y el estado, válvula de vaciado y grupo de seguridad, sin incluir el conducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agc060e | Ud | Termoacumulador a gas butano y propano, de condensación, para el servicio de A.C.S., de suelo, cámara de combustión estanca y tiro forzado, capacidad útil 129 l, diámetro 560 mm, altura 1270 mm, potencia útil 36 kW, quemador de premezcla con baja emisión de NOx, encendido electrónico, cuba de acero inoxidable, aislamiento térmico de 50 mm de espesor de espuma de poliuretano libre de CFC, panel de control con diagnóstico y lectura digital de la temperatura y el estado, válvula de vaciado y grupo de seguridad. (material) | 1.000 | 5437.58 | 5437.58 |
| mt37sve010d | Ud | Válvula de esfera de latón niquelado para roscar de 1". (material) | 2.000 | 12.15 | 24.30 |
| mt37svs010c | Ud | Válvula de seguridad, de latón, con rosca de 1/2" de diámetro, tarada a 6 bar de presión. (material) | 1.000 | 4.42 | 4.42 |
| mt38www011 | Ud | Material auxiliar para instalaciones de A.C.S. (material) | 1.000 | 1.45 | 1.45 |
| mo004 | h | Oficial 1ª calefactor. (mano de obra) | 4.514 | 23.16 | 104.54 |
| mo103 | h | Ayudante calefactor. (mano de obra) | 4.514 | 21.75 | 98.18 |
| % | % | Costes directos complementarios | 2 % | 5670.47 | 113.41 |
|  |  | Costes directos |  |  | 5783.88 |
