# Calentador de agua a gas, convencional

- Propiedad del archivo: CYPE INGENIEROS, S.A.
- Formato: FIEBDC-3/2002
- Ámbito geográfico: Región de Murcia
- Divisa: EUR
- Costes indirectos: 3.00 %
- IVA: 21.00 %

## I Instalaciones

### IC Calefacción, refrigeración, climatización y A.C.S.

#### ICA Agua caliente

**ICA030** Ud Calentador de agua a gas, convencional.
Calentador instantáneo a gas N, para el servicio de A.C.S., mural vertical, para uso interior, cámara de combustión estanca, encendido electrónico a red eléctrica, sin llama piloto, bajo nivel de emisiones de NOx, control termostático de temperatura, pantalla táctil a color, válido para conductos de evacuación de gases de hasta 4 m, caudal de A.C.S. 12 l/min, potencia de A.C.S. de 4,1 a 20,7 kW, eficiencia al 100% de carga nominal 90%, eficiencia al 30% de carga nominal 91%, eficiencia energética clase A+, perfil de consumo S, dimensiones 575x335x180 mm, peso 13 kg, con dispositivo de control de evacuación de los productos de la combustión y control de llama por sonda de ionización. Sin incluir el conducto para evacuación de los productos de la combustión. Incluso soporte y anclajes de fijación a paramento vertical, llave de corte de esfera, latiguillos flexibles. Totalmente montado, conexionado y probado.
Incluye: Replanteo del aparato. Fijación en paramento mediante elementos de anclaje. Colocación del aparato y accesorios. Conexionado con la red de conducción de agua. Conexión a la red eléctrica y de tierra. Puesta en marcha.
Criterio de medición de proyecto: Número de unidades previstas, según documentación gráfica de Proyecto.
Criterio de medición de obra: Se medirá el número de unidades realmente ejecutadas según especificaciones de Proyecto.

| Código | Ud | Descripción | Rendimiento | Precio | Importe |
|---|---|---|---|---|---|
| mt38cgj015aa | Ud | Calentador instantáneo a gas N, para el servicio de A.C.S., mural vertical, para uso interior, cámara de combustión estanca, encendido electrónico a red eléctrica, sin llama piloto, bajo nivel de emisiones de NOx, control termostático de temperatura, pantalla táctil a color, válido para conductos de evacuación de gases de hasta 4 m, caudal de A.C.S. 12 l/min, potencia de A.C.S. de 4,1 a 20,7 kW, eficiencia al 100% de carga nominal 90%, eficiencia al 30% de carga nominal 91%, eficiencia energética clase A+, perfil de consumo S, dimensiones 575x335x180 mm, peso 13 kg, con dispositivo de control de evacuación de los productos de la combustión y control de llama por sonda de ionización. (material) | 1.000 | 669.30 | 669.30 |
| mt37sve010c | Ud | Válvula de esfera de latón niquelado para roscar de 3/4". (material) | 1.000 | 7.30 | 7.30 |
| mt38tew010a | Ud | Latiguillo flexible de 20 cm y 1/2" de diámetro. (material) | 2.000 | 8.00 | 16.00 |
| mt38www011 | Ud | Material auxiliar para instalaciones de A.C.S. (material) | 1.000 | 1.45 | 1.45 |
| mo004 | h | Oficial 1ª calefactor. (mano de obra) | 2.314 | 23.16 | 53.59 |
| mo103 | h | Ayudante calefactor. (mano de obra) | 2.314 | 21.75 | 50.33 |
| % | % | Costes directos complementarios | 2 % | 797.97 | 15.96 |
|  |  | Costes directos |  |  | 813.93 |
