# Depósito de superficie

- Propiedad del archivo: CYPE INGENIEROS, S.A.
- Formato: FIEBDC-3/2002
- Ámbito geográfico: Región de Murcia
- Divisa: EUR
- Costes indirectos: 3.00 %
- IVA: 21.00 %

## I Instalaciones

### IC Calefacción, refrigeración, climatización y A.C.S.

#### ICD Combustible líquido

**ICD020** Ud Depósito de superficie.
Depósito homologado de gasóleo de superficie de chapa de acero para instalación en interior de edificaciones, de simple pared contenido en cubeto, con una capacidad de 600 litros, para pequeños consumos individuales. Incluso medidor de nivel, interruptor de nivel, canalización hasta caldera con tubería de cobre de 18 mm de diámetro protegida con funda de tubo de PVC, boca de carga, tubería de ventilación, tapa de registro, válvulas y accesorios de conexión, y elementos de protección según normativa. Totalmente montado, conexionado y probado.
Incluye: Colocación del depósito sobre los apoyos. Montaje de válvulas y accesorios. Colocación de la boca de carga y la tapa de registro. Colocación de la tubería de ventilación. Colocación y fijación de la canalización hasta la caldera. Conexión a la red de tierra. Realización de pruebas de servicio.
Criterio de medición de proyecto: Número de unidades previstas, según documentación gráfica de Proyecto.
Criterio de medición de obra: Se medirá el número de unidades realmente ejecutadas según especificaciones de Proyecto.

| Código | Ud | Descripción | Rendimiento | Precio | Importe |
|---|---|---|---|---|---|
| mt38dep010b | Ud | Depósito de gasóleo de chapa de acero, de superficie, de simple pared contenido en cubeto, con una capacidad de 600 litros, para pequeños consumos individuales, según UNE 62351. Tratamiento exterior: granallado SA 2 1/2 y acabado mediante imprimación de epoxi-poliamida y poliuretano blanco. Incluso tapón de drenaje y elementos de protección según normativa. (material) | 1.000 | 380.00 | 380.00 |
| mt38dep022a | Ud | Indicador de nivel para depósito de combustibles líquidos. (material) | 1.000 | 177.25 | 177.25 |
| mt38dep023a | Ud | Interruptor de nivel para depósito de combustibles líquidos. (material) | 1.000 | 33.25 | 33.25 |
| mt38dep024c | Ud | Conjunto de boca de carga, valvulería y accesorios de conexión para depósito de combustibles líquidos. (material) | 1.000 | 96.55 | 96.55 |
| mt43tco010ca | m | Tubo de cobre estirado en frío sin soldadura, diámetro D=16/18 mm y 1 mm de espesor, según UNE-EN 1057. (material) | 12.380 | 2.40 | 29.71 |
| mt35aia090ad | m | Tubo rígido de PVC, enchufable, curvable en caliente, de color negro, de 32 mm de diámetro nominal, para canalización fija en superficie. Resistencia a la compresión 1250 N, resistencia al impacto 2 julios, temperatura de trabajo -5°C hasta 60°C, con grado de protección IP547 según UNE 20324, propiedades eléctricas: aislante, no propagador de la llama. Según UNE-EN 61386-1 y UNE-EN 61386-22. Incluso abrazaderas, elementos de sujeción y accesorios (curvas, manguitos, tes, codos y curvas flexibles). (material) | 10.000 | 3.11 | 31.10 |
| mt38dep027a | Ud | Tapa de registro de 40x40 cm, para inspección de depósito de combustibles líquidos de superficie. Incluso accesorios. (material) | 1.000 | 39.50 | 39.50 |
| mq07gte010c | h | Grúa autopropulsada de brazo telescópico con una capacidad de elevación de 30 t y 27 m de altura máxima de trabajo. (maquinaria) | 2.318 | 75.04 | 173.94 |
| mo004 | h | Oficial 1ª calefactor. (mano de obra) | 4.912 | 23.16 | 113.76 |
| mo103 | h | Ayudante calefactor. (mano de obra) | 4.912 | 21.75 | 106.84 |
| % | % | Costes directos complementarios | 2 % | 1181.90 | 23.64 |
|  |  | Costes directos |  |  | 1205.54 |
