# Boca de carga para depósito de combustible líquido

- Propiedad del archivo: CYPE INGENIEROS, S.A.
- Formato: FIEBDC-3/2002
- Ámbito geográfico: Región de Murcia
- Divisa: EUR
- Costes indirectos: 3.00 %
- IVA: 21.00 %

## I Instalaciones

### IC Calefacción, refrigeración, climatización y A.C.S.

#### ICD Combustible líquido

**ICD105** Ud Boca de carga para depósito de combustible líquido.
Boca de carga para depósito de combustible líquido, de latón, de 2 1/2", colocada mediante unión roscada y alojada en arqueta de recogida de derrames de polietileno de alta densidad. Totalmente montada, conexionada y probada.
Incluye: Replanteo. Colocación de la arqueta. Montaje, colocación y fijación de la boca de carga. Conexionado. Colocación de la tapa.
Criterio de medición de proyecto: Número de unidades previstas, según documentación gráfica de Proyecto.
Criterio de medición de obra: Se medirá el número de unidades realmente ejecutadas según especificaciones de Proyecto.

| Código | Ud | Descripción | Rendimiento | Precio | Importe |
|---|---|---|---|---|---|
| mt38dep003b | Ud | Boca de carga, de latón, de 2 1/2", para roscar. (material) | 1.000 | 29.30 | 29.30 |
| mt38dep750a | Ud | Arqueta de recogida de derrames, de polietileno de alta densidad, de 394 mm de diámetro y 381 mm de altura, con tapa de hierro fundido y válvula de drenaje. (material) | 1.000 | 222.13 | 222.13 |
| mo020 | h | Oficial 1ª construcción. (mano de obra) | 0.218 | 22.53 | 4.91 |
| mo113 | h | Peón ordinario construcción. (mano de obra) | 0.218 | 21.19 | 4.62 |
| mo004 | h | Oficial 1ª calefactor. (mano de obra) | 0.218 | 23.16 | 5.05 |
| mo103 | h | Ayudante calefactor. (mano de obra) | 0.218 | 21.75 | 4.74 |
| % | % | Costes directos complementarios | 2 % | 270.75 | 5.42 |
|  |  | Costes directos |  |  | 276.17 |
