# Depósito de combustible líquido, enterrado, de chapa de acero

- Propiedad del archivo: CYPE INGENIEROS, S.A.
- Formato: FIEBDC-3/2002
- Ámbito geográfico: Región de Murcia
- Divisa: EUR
- Costes indirectos: 3.00 %
- IVA: 21.00 %

## I Instalaciones

### IC Calefacción, refrigeración, climatización y A.C.S.

#### ICD Combustible líquido

**ICD110** Ud Depósito de combustible líquido, enterrado, de chapa de acero.
Depósito homologado de gasóleo, enterrado, de chapa de acero, de simple pared, con una capacidad de 5000 litros. Incluso tubo buzo de carga, indicador de nivel, tapa de registro, elementos de protección según normativa, tratamiento exterior mediante granallado SA 2 1/2 y acabado con una capa de resina de poliuretano de 600 micras de espesor. Totalmente montado, conexionado y probado. Sin incluir la obra civil, la toma de tierra, ni el equipo de protección catódica.
Incluye: Colocación del depósito. Montaje de la tapa de registro y de sus accesorios. Realización de pruebas de servicio.
Criterio de medición de proyecto: Número de unidades previstas, según documentación gráfica de Proyecto.
Criterio de medición de obra: Se medirá el número de unidades realmente ejecutadas según especificaciones de Proyecto.

| Código | Ud | Descripción | Rendimiento | Precio | Importe |
|---|---|---|---|---|---|
| mt38dep001ia | Ud | Depósito homologado de combustible líquido, enterrado, de chapa de acero, de simple pared, de 1500 mm de diámetro y 3100 mm de longitud, con una capacidad de 5000 litros, según UNE 62350. Tratamiento exterior: granallado SA 2 1/2 y acabado mediante capa de resina de poliuretano de 600 micras de espesor. Incluso elementos de protección según normativa. (material) | 1.000 | 7867.44 | 7867.44 |
| mt38dep004a | Ud | Tubo buzo de carga, para depósito de combustible líquido de chapa de acero. (material) | 1.000 | 242.50 | 242.50 |
| mt38dep006a | Ud | Indicador de nivel con sonda, para depósito de combustible líquido de chapa de acero. (material) | 1.000 | 70.66 | 70.66 |
| mt38dep009b | Ud | Tapa de registro de 70x70 cm, para inspección de depósito de combustible líquido. (material) | 1.000 | 117.66 | 117.66 |
| mq04cag010a | h | Camión con grúa de hasta 6 t. (maquinaria) | 0.290 | 55.38 | 16.06 |
| mo004 | h | Oficial 1ª calefactor. (mano de obra) | 7.204 | 23.16 | 166.84 |
| mo103 | h | Ayudante calefactor. (mano de obra) | 7.204 | 21.75 | 156.69 |
| % | % | Costes directos complementarios | 2 % | 8637.85 | 172.76 |
|  |  | Costes directos |  |  | 8810.61 |
