# Depósito de combustible líquido, de superficie, de chapa de acero

- Propiedad del archivo: CYPE INGENIEROS, S.A.
- Formato: FIEBDC-3/2002
- Ámbito geográfico: Región de Murcia
- Divisa: EUR
- Costes indirectos: 3.00 %
- IVA: 21.00 %

## I Instalaciones

### IC Calefacción, refrigeración, climatización y A.C.S.

#### ICD Combustible líquido

**ICD125** Ud Depósito de combustible líquido, de superficie, de chapa de acero.
Depósito homologado de gasóleo, de superficie, colocado en el interior del edificio, de chapa de acero, de simple pared, con una capacidad de 50000 litros, tratamiento exterior mediante granallado SA 2 1/2 y acabado mediante imprimación de epoxi-poliamida y poliuretano blanco. Incluso tubo buzo de carga, interruptor de nivel, indicador de nivel, apoyos y elementos de protección según normativa. Totalmente montado, conexionado y probado. Sin incluir la obra civil, ni la toma de tierra.
Incluye: Colocación del depósito. Montaje de accesorios. Realización de pruebas de servicio.
Criterio de medición de proyecto: Número de unidades previstas, según documentación gráfica de Proyecto.
Criterio de medición de obra: Se medirá el número de unidades realmente ejecutadas según especificaciones de Proyecto.

| Código | Ud | Descripción | Rendimiento | Precio | Importe |
|---|---|---|---|---|---|
| mt38dep001za | Ud | Depósito homologado de combustible líquido, de superficie, de chapa de acero, de simple pared, de 2450 mm de diámetro y 10600 mm de longitud, con una capacidad de 50000 litros, según UNE 62350. Tratamiento exterior: granallado SA 2 1/2 y acabado mediante imprimación de epoxi-poliamida y poliuretano blanco. Incluso apoyos y elementos de protección según normativa. (material) | 1.000 | 20458.48 | 20458.48 |
| mt38dep004c | Ud | Tubo buzo de carga, para depósito de combustible líquido de chapa de acero. (material) | 1.000 | 399.64 | 399.64 |
| mt38dep005c | Ud | Válvula reguladora de nivel, para depósito de combustible líquido de chapa de acero. (material) | 1.000 | 431.65 | 431.65 |
| mt38dep006a | Ud | Indicador de nivel con sonda, para depósito de combustible líquido de chapa de acero. (material) | 1.000 | 70.66 | 70.66 |
| mq04cag010b | h | Camión con grúa de hasta 10 t. (maquinaria) | 1.159 | 62.72 | 72.69 |
| mo004 | h | Oficial 1ª calefactor. (mano de obra) | 19.974 | 23.16 | 462.60 |
| mo103 | h | Ayudante calefactor. (mano de obra) | 19.974 | 21.75 | 434.43 |
| % | % | Costes directos complementarios | 2 % | 22330.15 | 446.60 |
|  |  | Costes directos |  |  | 22776.75 |
