# Grupo de presión de gasóleo

- Propiedad del archivo: CYPE INGENIEROS, S.A.
- Formato: FIEBDC-3/2002
- Ámbito geográfico: Región de Murcia
- Divisa: EUR
- Costes indirectos: 3.00 %
- IVA: 21.00 %

## I Instalaciones

### IC Calefacción, refrigeración, climatización y A.C.S.

#### ICD Combustible líquido

**ICD160** Ud Grupo de presión de gasóleo.
Grupo de presión de gasóleo, formado por: una bomba, con una potencia de 245 W, caudal máximo de 200 l/h, motor con protección IP55, para alimentación monofásica a 230 V; filtro; vacuómetro; válvulas de corte; válvulas de retención; manómetro; presostato de doble función; válvula de seguridad; depósito de membrana, de chapa de acero; detector de derrames con sonda; cuadro eléctrico de control y soporte metálico. Totalmente montado, conexionado y puesto en marcha por la empresa instaladora para la comprobación de su correcto funcionamiento. Sin incluir la instalación eléctrica.
Incluye: Replanteo. Colocación y fijación del grupo de presión. Conexionado. Puesta en marcha.
Criterio de medición de proyecto: Número de unidades previstas, según documentación gráfica de Proyecto.
Criterio de medición de obra: Se medirá el número de unidades realmente ejecutadas según especificaciones de Proyecto.

| Código | Ud | Descripción | Rendimiento | Precio | Importe |
|---|---|---|---|---|---|
| mt38dep900d | Ud | Grupo de presión de gasóleo, formado por: una bomba, con una potencia de 245 W, caudal máximo de 200 l/h, motor con protección IP55, para alimentación monofásica a 230 V; filtro; vacuómetro; válvulas de corte; válvulas de retención; manómetro; presostato de doble función; válvula de seguridad; depósito de membrana, de chapa de acero; detector de derrames con sonda; cuadro eléctrico de control y soporte metálico. (material) | 1.000 | 1828.79 | 1828.79 |
| mo004 | h | Oficial 1ª calefactor. (mano de obra) | 1.637 | 23.16 | 37.91 |
| mo103 | h | Ayudante calefactor. (mano de obra) | 1.637 | 21.75 | 35.60 |
| % | % | Costes directos complementarios | 2 % | 1902.30 | 38.05 |
|  |  | Costes directos |  |  | 1940.35 |
