# Sistema de calefacción y refrigeración por suelo radiante, con capa de mortero, "GIACOMINI"

- Propiedad del archivo: CYPE INGENIEROS, S.A.
- Formato: FIEBDC-3/2002
- Ámbito geográfico: Región de Murcia
- Divisa: EUR
- Costes indirectos: 3.00 %
- IVA: 21.00 %

## I Instalaciones

### IC Calefacción, refrigeración, climatización y A.C.S.

#### ICE Emisores por agua para calefacción y refrigeración

**ICE119** m² Sistema de calefacción y refrigeración por suelo radiante, con capa de mortero, "GIACOMINI".
Sistema de calefacción por suelo radiante Klima New Building "GIACOMINI", formado por: lámina de polietileno, R984Y015, para formación de barrera antihumedad; banda de polietileno con una cara adhesiva, de 150x8 mm, K369Y021, para formación de zócalo perimetral; banda de polietileno expandido, de 150x8 mm, K369DY001, para formación de junta de dilatación; guía autoadhesiva para soporte de banda de polietileno expandido, R872DY001; panel aislante de poliestireno expandido (EPS) con grafito, con lámina de protección de poliestireno (PS), con tetones, color negro, dimensión útil 1400x800 mm, espesor 10 mm, espesor total 32 mm, densidad 30 kg/m³, resistencia térmica 0,33 m²K/W, R979GY003; tubo de polietileno reticulado de alta densidad (PE-Xb) con barrera de oxígeno, de 16 mm de diámetro exterior y 1,5 mm de espesor, R996Y048; malla electrosoldada, de 50x50 mm, K393Y001, para el refuerzo del mortero; y mortero confeccionado en obra, con 300 kg/m³ de cemento, dosificación 1:5, de 50 mm de espesor con aditivo fluidificante, K376Y011. Totalmente montado, conexionado y probado.
Incluye: Preparación y limpieza de la superficie de apoyo. Replanteo de la instalación. Extendido de la barrera antihumedad. Fijación del zócalo perimetral. Colocación de los paneles. Replanteo de la tubería. Colocación y fijación de las tuberías. Colocación de la malla electrosoldada para el refuerzo del mortero. Realización de pruebas de servicio.
Criterio de medición de proyecto: Superficie útil, medida según documentación gráfica de Proyecto.
Criterio de medición de obra: Se medirá la superficie realmente ejecutada según especificaciones de Proyecto.

| Código | Ud | Descripción | Rendimiento | Precio | Importe |
|---|---|---|---|---|---|
| mt38gia012a | m² | Lámina de polietileno, R984Y015 "GIACOMINI", suministrada en rollos de 1,25x100 m. (material) | 1.000 | 3.55 | 3.55 |
| mt38gia010a | m | Banda de polietileno con una cara adhesiva, de 150x8 mm, K369Y021 "GIACOMINI", suministrada en rollos de 50 m. (material) | 0.600 | 2.75 | 1.65 |
| mt38gia015a | m | Banda de polietileno expandido, de 150x8 mm, K369DY001 "GIACOMINI", suministrada en rollos de 50 m. (material) | 0.050 | 1.38 | 0.07 |
| mt38gia016a | m | Guía autoadhesiva para soporte de banda de polietileno expandido, R872DY001 "GIACOMINI", suministrada en barras de 2 m de longitud. (material) | 0.050 | 11.20 | 0.56 |
| mt17gia010a | m² | Panel aislante de poliestireno expandido (EPS) con grafito, con lámina de protección de poliestireno (PS), con tetones, color negro, dimensión útil 1400x800 mm, espesor 10 mm, espesor total 32 mm, densidad 30 kg/m³, resistencia térmica 0,33 m²K/W, R979GY003 "GIACOMINI", válido para tubo de 16 a 18 mm de diámetro, paso de 50 mm. (material) | 1.000 | 24.90 | 24.90 |
| mt37gia010aba | m | Tubo de polietileno reticulado de alta densidad (PE-Xb) con barrera de oxígeno, de 16 mm de diámetro exterior y 1,5 mm de espesor, R996Y048 "GIACOMINI", suministrado en rollos de 240 m de longitud. (material) | 10.000 | 1.50 | 15.00 |
| mt38gia014a | m² | Malla electrosoldada, de 50x50 mm, K393Y001 "GIACOMINI", suministrada en piezas de 2x1 m. (material) | 1.000 | 9.35 | 9.35 |
| mt08aaa010a | m³ | Agua. (material) | 0.008 | 1.50 | 0.01 |
| mt01arg005a | t | Arena de cantera, para mortero preparado en obra. (material) | 0.075 | 18.00 | 1.35 |
| mt08cem011a | kg | Cemento Portland CEM II/B-L 32,5 R, color gris, en sacos, según UNE-EN 197-1. (material) | 15.000 | 0.10 | 1.50 |
| mt38gia011a | l | Aditivo fluidificante, K376Y011 "GIACOMINI", para mortero confeccionado en obra, suministrado en garrafas de 10 litros. (material) | 0.100 | 6.08 | 0.61 |
| mq06hor010 | h | Hormigonera eléctrica con una capacidad de amasado de 160 l. (maquinaria) | 0.035 | 3.45 | 0.12 |
| mo004 | h | Oficial 1ª calefactor. (mano de obra) | 0.726 | 23.16 | 16.81 |
| mo103 | h | Ayudante calefactor. (mano de obra) | 0.726 | 21.75 | 15.79 |
| mo031 | h | Oficial 1ª aplicador de mortero autonivelante. (mano de obra) | 0.108 | 22.53 | 2.43 |
| mo069 | h | Ayudante aplicador de mortero autonivelante. (mano de obra) | 0.108 | 21.78 | 2.35 |
| % | % | Costes directos complementarios | 2 % | 96.05 | 1.92 |
|  |  | Costes directos |  |  | 97.97 |
