# Sistema de calefacción y refrigeración por suelo radiante, en seco

- Propiedad del archivo: CYPE INGENIEROS, S.A.
- Formato: FIEBDC-3/2002
- Ámbito geográfico: Región de Murcia
- Divisa: EUR
- Costes indirectos: 3.00 %
- IVA: 21.00 %

## I Instalaciones

### IC Calefacción, refrigeración, climatización y A.C.S.

#### ICE Emisores por agua para calefacción y refrigeración

**ICE120** m² Sistema de calefacción y refrigeración por suelo radiante, en seco.
Sistema de calefacción por suelo radiante, compuesto por, banda de espuma de polietileno (PE), de 150x10 mm, panel aislante moldeado, de 1200x800 mm y 30 mm de espesor, de poliestireno expandido (EPS), con difusores de aluminio y tubo de polietileno reticulado (PE-Xa) con barrera de oxígeno y capa de protección de polietileno (PE) modificado, de 16 mm de diámetro exterior y 2 mm de espesor. Totalmente montado, conexionado y probado.
Incluye: Preparación y limpieza de la superficie de apoyo. Replanteo de la instalación. Fijación del zócalo perimetral. Colocación de los paneles. Replanteo de la tubería. Colocación y fijación de las tuberías. Realización de pruebas de servicio.
Criterio de medición de proyecto: Superficie útil, medida según documentación gráfica de Proyecto.
Criterio de medición de obra: Se medirá la superficie realmente ejecutada según especificaciones de Proyecto.

| Código | Ud | Descripción | Rendimiento | Precio | Importe |
|---|---|---|---|---|---|
| mt17epu021a | m | Banda de espuma de polietileno (PE), de 150x10 mm, con tiras autoadhesivas. (material) | 0.600 | 3.17 | 1.90 |
| mt17epu009a | Ud | Panel aislante moldeado, de 1200x800 mm y 30 mm de espesor, de poliestireno expandido (EPS), con difusores de aluminio, con propagación retardada de la llama Euroclase E, paso del tubo múltiplo de 20 cm. (material) | 1.042 | 30.15 | 31.42 |
| mt37tpu012a | m | Tubo de polietileno reticulado (PE-Xa) con barrera de oxígeno y capa de protección de polietileno (PE) modificado, de 16 mm de diámetro exterior y 2 mm de espesor, según UNE-EN ISO 15875-2. (material) | 5.000 | 2.96 | 14.80 |
| mo004 | h | Oficial 1ª calefactor. (mano de obra) | 0.726 | 23.16 | 16.81 |
| mo103 | h | Ayudante calefactor. (mano de obra) | 0.726 | 21.75 | 15.79 |
| % | % | Costes directos complementarios | 2 % | 80.72 | 1.61 |
|  |  | Costes directos |  |  | 82.33 |
