# Sistema de calefacción y refrigeración por suelo radiante de baja altura, con capa de mortero

- Propiedad del archivo: CYPE INGENIEROS, S.A.
- Formato: FIEBDC-3/2002
- Ámbito geográfico: Región de Murcia
- Divisa: EUR
- Costes indirectos: 3.00 %
- IVA: 21.00 %

## I Instalaciones

### IC Calefacción, refrigeración, climatización y A.C.S.

#### ICE Emisores por agua para calefacción y refrigeración

**ICE130** m² Sistema de calefacción y refrigeración por suelo radiante de baja altura, con capa de mortero.
Sistema de calefacción por suelo radiante de baja altura, compuesto por, banda de espuma de polietileno (PE), de 60x8 mm, panel portatubos de poliestireno, válido para tubo de 9,9 mm de diámetro, con lámina autoadhesiva, de 1120x720 mm y 12 mm de altura total, tubo de polietileno reticulado (PE-Xa) con barrera de oxígeno, de 9,9 mm de diámetro exterior y 1,1 mm de espesor y mortero autonivelante, CA - C20 - F4 según UNE-EN 13813, de 15 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt17epu026a | m | Banda de espuma de polietileno (PE), de 60x8 mm. (material) | 0.600 | 2.20 | 1.32 |
| mt17epu015a | m² | Panel portatubos de poliestireno, válido para tubo de 9,9 mm de diámetro, con lámina autoadhesiva, de 1120x720 mm y 12 mm de altura total, paso del tubo múltiplo de 5 cm. (material) | 1.000 | 43.43 | 43.43 |
| mt37tpu017a | m | Tubo de polietileno reticulado (PE-Xa) con barrera de oxígeno, de 9,9 mm de diámetro exterior y 1,1 mm de espesor, según UNE-EN ISO 15875-2. (material) | 10.000 | 3.06 | 30.60 |
| mt09mal020a | m³ | Mortero autonivelante, CA - C20 - F4 según UNE-EN 13813, a base de sulfato cálcico, para espesores de 2,5 a 7,0 cm, usado en nivelación de pavimentos. (material) | 0.015 | 259.96 | 3.90 |
| mt08aaa010a | m³ | Agua. (material) | 0.004 | 1.50 | 0.01 |
| mq06pym020 | h | Mezcladora-bombeadora para morteros autonivelantes. (maquinaria) | 0.058 | 10.91 | 0.63 |
| mo004 | h | Oficial 1ª calefactor. (mano de obra) | 0.726 | 23.16 | 16.81 |
| mo103 | h | Ayudante calefactor. (mano de obra) | 0.726 | 21.75 | 15.79 |
| mo031 | h | Oficial 1ª aplicador de mortero autonivelante. (mano de obra) | 0.054 | 22.53 | 1.22 |
| mo069 | h | Ayudante aplicador de mortero autonivelante. (mano de obra) | 0.054 | 21.78 | 1.18 |
| % | % | Costes directos complementarios | 2 % | 114.89 | 2.30 |
|  |  | Costes directos |  |  | 117.19 |
